# Soprema - Drentex impact garden (A=1,25M) - membrana drenante

- Propiedad del archivo: CONSTRUNARIO
- Formato: FIEBDC-3/2012
- Programa: Construnario Versión 3.51
- Fecha de los precios: 16/01/2024
- Divisa: EUR

**00071292_SOP** m2 Soprema - Drentex impact garden (A=1,25M) - membrana drenante
Precio: 29.20
Membrana drenante compuesta de nódulos de poliestireno perforado, con reserva de agua, con un geotextil de polipropileno a ambos lados. Descripción DRENTEX IMPACT GARDEN es una capa drenante compuesta de una estructura tridimensional de poliestireno perforado con dos geotextiles de polipropileno incorporados, colocados en ambas de sus caras especialmente diseñado para las cubiertas ajardinadas. Altura aproximada 13,5 mm. Ventajas • Las membranas DRENTEX IMPACT GARDEN compuesta por una estructura tridimensional (en forma de nódulos) de poliestireno garantizan una constante y gran capacidad de drenaje a lo largo del tiempo, por su altísima resistencia a la compresión y su casi nula deformación. • Su gran estabilidad ofrece protección a la impermeabilización. • El no-tejido de propileno actúa como filtro del agua, para impedir que la tierra acabe taponando el drenaje, mientras que los nódulos de poliestireno conducen y evacuan el agua. El sistema completo funciona como drenaje del agua, y protección de la impermeabilización del muro, la cimentación, etc. • La presión de la tierra no rebaja el volumen de drenaje, ya que cada nódulo está unido directamente a la estructura del geotextil. • Es un drenaje estable y fiable, imputrescible y resistente a las raíces y hongos. • Láminas de fácil aplicación. • Láminas de elevada adaptabilidad a soportes, permitiendo un corte fácil con cuchilla. • Los solapes se realizan fácilmente. • Fácil de transportar e instalar, sin mano de obra ni equipo especializado. Aplicación • Drenaje de muros: baja y alta captación de agua. • Drenaje de soleras: alta captación de agua. • Drenaje bajo pavimentos de tránsito peatonal y vehicular. • Drenaje y acumulación de aguas para cubierta ajardinada extensivas e intensivas. • La línea DRENTEX IMPACT GARDEN especialmente diseñada para cubiertas ajardinadas. Puesta en obra • Cubiertas ajardinadas: • Extender el DRENTEX IMPACT GARDEN sobre la impermeabilización, de modo que el hueco de los nódulos de la membrana de poliestireno quede hacia arriba, para la captación de agua. Sirve de referencia el espesor del geotextil de la parte superior, que es mayor que el de la parte inferior. • El DRENTEX IMPACT GARDEN se solapa unos 5 cm, y se tapa con el propio geotextil, que ya está despegado en los extremos. • Seleccionar la membrana drenante de acuerdo con el tipo de cubierta ajardinada ( extensiva / intensiva), la pendiente y la aplicación teniendo en cuenta la tabla de aplicaciones más arriba. • A recubrir máximo en las dos semanas siguientes a su instalación Acondicionamiento Rollo: 1,25 m x 32 m m² Rollo: 40 m² Pallet: 80 Normativa • En conformidad con la norma EN 13252:2001 + A1:2005. Certificadas con el marcado CE Nº 0799-CPD-41 • En posesión del DIT Nº 579/11 MORTERPLAS TRÁFICO RODADO • Sistema de Calidad de acuerdo a la ISO:9001 Código EAN: 8435288304595
