# Soprema - Soporte regulable 40/60mm

- Propiedad del archivo: CONSTRUNARIO
- Formato: FIEBDC-3/2012
- Programa: Construnario Versión 3.51
- Fecha de los precios: 16/01/2024
- Divisa: EUR

**00071392_SOP** u Soprema - Soporte regulable 40/60mm
Precio: 3.30
Soprema - Soporte regulable 40/60mm Código EAN: 8435288321431
