# Soprema - Soporte regulable 60/90mm

- Propiedad del archivo: CONSTRUNARIO
- Formato: FIEBDC-3/2012
- Programa: Construnario Versión 3.51
- Fecha de los precios: 16/01/2024
- Divisa: EUR

**00071393_SOP** u Soprema - Soporte regulable 60/90mm
Precio: 3.40
Los soportes de Soprema están diseñados para soportar baldosas con circulación peatonal sobre soportes de hormigón y asfalto, así como sobre impermeabilizaciones de la gama Soprema. Descripción SOPREMA ofrece dos tipos de soportes: fijo o ajustable. Los soportes fijos están disponibles en dos alturas: 8 mm y 35 mm Los soportes ajustables permiten nivelar la pavimentación en obra, ajustando la altura manualmente o con una llave incluida en la caja. Están compuestos de dos elementos: 1. Cabeza-tornillo tuerca, 2. Base La cabeza de 12 cm de diámetro forma una sola pieza con el tornillo, aportando así una gran resistencia, la base de 20 cm de diámetro tiene aletas de refuerzo y dos aperturas de descarga de agua. Están disponibles en cuatro alturas: H 40 a 67mm H 60 a 90 mm H 90 a 150 mm H 150 a 260 mm Ventajas • Los SOPORTES DE ALTA RESISTENCIA pueden soportar varios tipos de pavimentación. Utilizados para pavimentos flotantes, permite libertad de alturas. • Con la llave especialmente diseñada como accionamiento manual e incluida en cada caja de instalación permite la regulación fácil del SOPORTE. • La cabeza tornillo-tuerca es común a las 5 alturas, lo único que hay que cambiar es la base. • Las bases amortiguadoras de polietileno de alta densidad. Se colocan sobre la cabeza del bloque para maximizar la estabilidad y mejorar la propiedades acústicas. • Con los SOPORTES DE ALTA RESISTENCIA, además de crear protección adicional a la impermeabilización se consigue un drenaje completo del agua pluvial debajo de las baldosas, consiguiendo gran estética e impidiendo el deslizamiento del usuario. Aplicación · Los SOPORTES DE ALTA RESISTENCIA se usan para soportar baldosas con circulación peatonal sobre soportes de hormigón y asfalto, así como sobre impermeabilizaciones de la gama Texsa. En pavimentos flotantes en cubiertas y terrazas ventiladas. · Los SOPORTES DE ALTA RESISTENCIA se puede usar también para realizar la banda periférica de las cubiertas ecológicas, como soportes de las baldosas PRESTIDALLE o SOPRADALLE CERAM. · El empaque en sacos permite mayor movilidad y comodidad en la fase de ejecución de la cubierta, protegiendo los soportes de la intemperie así como facilitando su reutilización. Puesta en obra • Promedio de número de soportes: - 7 piezas / m2 con baldosas de 40x40 cm - 5 piezas / m2 con baldosas de 50x50 cm • El Departamento Técnico de Soprema recomienda que la altura máxima de seguridad para pavimentos flotantes no supere los 20 cm. • En el caso de los bordes o ángulos contra petos de cubiertas o terrazas, es necesario cortar las aletas separadoras para utilizarse como un simple apoyo. Acondicionamiento Soporte Fijos: 100 (8mm) 60 (35mm) Soporte Ajustables: 120 + llave (40-67 mm) 60 + llave (60-90 mm) 60 + llave (90-150 mm) 48 + llave (150-260 mm) Código EAN: 8435288321516
