# Soprema - Texcap F 5 kg - gris - revestimiento de poliuretano alifático

- Propiedad del archivo: CONSTRUNARIO
- Formato: FIEBDC-3/2012
- Programa: Construnario Versión 3.51
- Fecha de los precios: 12/01/2024
- Divisa: EUR

**00071434-GRI** kg Soprema - Texcap F 5 kg - gris - revestimiento de poliuretano alifático
Precio: 38.91
El TEXCAP F es un revestimiento de poliuretano alifático pigmentado monocomponente, estable a los rayos UV, altamente elástico, de aplicación y secado en frío. Descripción Utilizado para la protección de sistemas de impermeabilización líquida de poliuretano. Posee una excelente resistencia a la intemperie y estabilidad al cambio de color. Se seca por reacción con la humedad del suelo y la del aire. Ventaja · Fácil aplicación (rodillo o airless) · Resistente a los rayos UV. Color estable. Pigmentado · Mejora la resistencia química de la membrana base de poliuretano. · Resistente al agua y a las heladas. · Mantiene sus propiedades mecánicas en temperaturas de -30ºC a +90ºC · No amarillea como el poliuretano aromático. · Se puede transitar por encima de la superficie impermeabilizada. · Incrementa la resistencia al desgaste. - Tráfico no vehicular. · Superficie brillante fácil de limpiar. · Rápido secado, repintado y pronta puesta en servicio. Aplicación · Utilizado como capa de cabado sobre TEXPUR en superficies que requieran un color estable, resistencia mecánica, resistente a los rayos UV y transito ligero de personas. · Impermeabilización de cubiertas y balcones, transitables. · Protección de la espuma de poliuretano. · Impermeabilización y protección de estructuras de hormigón como tableros puente, túneles, galerías, etc., incluso con ambiente marino. · Protección de superficies metálicas, como pintura anticorrosión. · Protección de tejados metálicos, de aluminio, fibrocemento, tejas de cemento. · En trabajos de reimpermeabilización y rehabilitación de cubiertas que requieran un color estable y resistencia a los rayos UV. Puesta en obra · PREPARACIÓN DE LA SUPERFICIE: · Preparar la superficie cuidadosamente es esencial para la durabilidad y correcta. · La superficie debe estar limpia, seca, y libre de contaminantes, que pudieran afectar negativamente la adhesión de la membrana. · Contenido máximo de humedad no debe superar el 5 %. · Resistencia a la compresión del sustrato debe ser de al menos 25 MPa, y la resistencia de la unión cohesiva al menos 1,5 MPa. · Las capas sueltas, suciedad, grasas, aceites, sustancias orgánicas y polvo deben ser eliminados. · No limpiar la superficie con agua. · APLICACIÓN: · Agitar bien antes de usar. · Aplicar TEXCAP F con rodillo o pistola airless en una o dos capas. · Permita 3·6 horas (no más de 36 horas) para curar, entre las dos capas. · Para obtener mejores resultados, la temperatura de aplicación y secado debe estar entre 5ºC y 35ºC. Las bajas temperaturas retardan el secado y las altas lo aceleran. La humedad podría afectar el resultado final. · No diluir con agua o disolventes. · TEXCAP F es resbaladizo cuando aún está húmedo. Agregar algún complemento, como ALSAN SILICA FINA/GRUESA, TEX DECOR MIX o TEX DECOR, a la membrana aún húmeda para conseguir una superficie antideslizante. RENDIMIENTO Aproximadamente entre 0,12 a 0,25 kg/m² en 1 o 2 capas (agitar el producto hasta obtener una masa homogénea) CONDICIONES DE APLICACIÓN: Ambiente: ·5 a +35 ºC TIEMPOS DE REACCIÓN: Aplicar segunda capa: ± 1 · 3horas Se puede pisar: ± 12horas Tiempo de curado: ± 7 días Acondicionamiento Bote: 5kg Palet: 125 botes Color: Gris / Rojo Almacenamiento: 09 meses en envase original cerrado en lugar seco y frio a una temperatura entre +5º y +30º. Los envases deben protegerse de heladas, exposición prolongada al sol y altas temperaturas. Normativa Fabricada bajo sistema de calidad según ISO 900 y medioambiental ISO 14001.
