# Soprema - Texpur blanco - 25 kg - membrana de poliuretano monocomponente

- Propiedad del archivo: CONSTRUNARIO
- Formato: FIEBDC-3/2012
- Programa: Construnario Versión 3.51
- Fecha de los precios: 12/01/2024
- Divisa: EUR

**00071445-BLA** kg Soprema - Texpur blanco - 25 kg - membrana de poliuretano monocomponente
Precio: 10.32
TEXPUR es una membrana de poliuretano monocomponente de aplicación liquida, altamente elástica, de aplicación y secado en frio usada para la impermeabilización. Descripción TEXPUR es una membrana versátil por la gran variedad de usos como parte integral en los sistemas de impermeabilización de aplicación líquida. Ventajas · Fácil aplicación (rodillo o airless) · Sistema líquido que se adapta a cualquier superficies irregular. · Aplicado proporciona una membrana elástica, flexible y sin juntas que evita la filtración. · Resistente al agua estancada. · No emulsionable, puede estar en contacto con agua de forma permanente y resistente a la helada · Mantiene sus propiedades mecánicas en temperaturas de –30ºC a +90ºC · Repara grietas de hasta 2mm, incluso a ·10ºC. · Permite la transpiración del vapor de agua · Totalmente estable frente a los álcalis presentes en el hormigón. · Completamente adherente sin tener que utilizar otros productos fijadores. · Se puede transitar (no vehicular). · En caso de que se estropee, se puede reparar la membrana en cuestión de minutos. · Solución impermeabilizante económica Aplicación · En los sistemas de impermeabilización de aplicación líquida de cubiertas y tejados. · En los sistemas de impermeabilización de aplicación liquida de balcones y terrazas visitable. · Impermeabilización de zonas húmedas (bajo baldosa) como baños, terrazas, cocinas, etc. · Protección de la espuma de poliuretano aislante. · Impermeabilización de parterres o jardineras. · Protección de tejados metálicos, de aluminio, fibrocemento, tejas de cemento. · Impermeabilización y protección de construcciones de hormigón como puentes, túneles, etc. Incluso en ambiente marino. Impermeabilización de canales de riego, también. · En trabajos de reimpermeabilización y rehabilitación de cubiertas o en zonas difícil acceso. Puesta en obra · PREPARACIÓN DEL SOPORTE: · La superficie debe estar limpia, seca, y libre de contaminantes, que pudieran afectar negativamente la adhesión de la membrana. · Máxima humedad del soporte no debe superar el 5%. · Las estructuras de hormigón fresco deben dejarse secar durante 28 días como mínimo. · Antiguas membranas, suciedad, grasas, aceites, sustancias orgánicas y polvo deben ser eliminados mecánicamente. · Deben eliminarse también posibles irregularidades en la superficie. · Deben reparase las piezas sueltas de la superficie. · No limpiar la superficie con agua. · REPARACIÓN DE JUNTAS Y GRIETAS: · El sellado de grietas y juntas antes de la aplicación es de vital importancia para conservar las propiedades de la membrana. Limpiar las grietas de polvo así como de residuos u otros elementos contaminantes. Aplicar TEXPUR localmente y dejar secar durante 2 o 3 h. Rellenar las grietas con la selladora. Después aplicar una capa de TEXPUR centrando la grieta a 200 mm. y mientras está húmeda, cubrir con una pieza adecuada de TEXTIL. Presionar hasta que se empape. Después saturar el TEXTIL con el TEXPUR necesario hasta que se cubra totalmente. Dejar secar durante 12 h. · Limpiar las juntas de dilatación de hormigón. Ampliar y profundizar las juntas si es necesario, hasta tener una profundidad de entre 10·15 mm. La relación amplitud/profundidad de las juntas de movimiento debería ser aprox. de 2:1. Aplicar la selladora de juntas solo en el fondo de la junta. Luego con una brocha aplicar una capa de TEXPUR por encima y en el interior centrando la junta a 200 mm. Cubrir la zona aplicada con TEXTIL y presionar el TEXTIL dentro de la junta hasta que se empape y la junta quede tapada en su interior. Posteriormente saturar el TEXTIL con el TEXPUR necesario. Rellenar la junta con una cuerda de polietileno de las dimensiones adecuadas y presionarla. Rellenar los espacios restantes con la selladora. No tapar. Dejar secar durante 12 horas. · IMPRIMACIÓN: · Imprimar las superficies porosas como el hormigón, el cemento o la madera con TEXPRIMER. · Imprimar las superficies no porosas como el metal, la cerámica o antiguas membranas con TEXPRIMER. · Dejar secar las imprimaciones de acuerdo con sus especificaciones técnicas. · MEMBRANA IMPERMEABLE: · Remover con intensidad antes de usarla. Verter el TEXPUR sobre la superficie preparada y esparcirlo con un rodillo o una brocha hasta cubrir toda la superficie. Puede utilizarse también una pistola airless. · Reforzar siempre la superficie con TEXTIL sobretodo en zonas problemáticas como medias cañas, chimeneas, tuberías, sifones, etc. A tal efecto, colocar el TEXTIL sobre la membrana aún húmeda y saturarlo después con el TEXPUR necesario. Después de 12 horas y no más tarde de 36 horas aplicar otra capa de TEXPUR. Si se desea, aplicar una tercera capa. · Se recomienda reforzar toda la superficie con TEXTIL sobreponiendo de 10 a 15 centímetros las piezas. Si se aplica TEXPUR sin el TEXTIL, recomendamos aplicar tres capas. · No aplicar más de 0.6 m TEXPUR por capa (seca). Para un mejor resultado la temperatura durante la aplicación debería ser de entre 5ºC y 35ºC. Las bajas temperaturas retardan el secado y las altas lo aceleran. La alta humedad podría afectar el resultado final. · ACABADO: · Si se desea un acabado de color estable aplicar una o dos capas de TEXCAP C sobre la membrana de TEXPUR. · Si se desea un acabado que permita el tránsito ligero (balcones, cubiertas...) TEXCAP C o TEXCAP T · Consultar los datos técnicos de los barnices antes de aplicarlos. · El sistema TEXPUR resbala si esta mojado. Para evitarlo esparcir los agregados adecuados, como el SILICA FINA/GRUESA, TEX DÉCOR MIX o TEX DECOR, en la membrana aun húmeda para conseguir una superficie antideslizante. RENDIMIENTO Aproximadamente entre 1,50 a 2,0 kg/m² en 2 o 3 capas (agitar el producto hasta obtener una masa homogénea) CONDICIONES DE APLICACIÓN: Ambiente: ·5 a +35 ºC TIEMPOS DE REACCIÓN: Resistencia a la lluvia: ± 4 horas Se puede pisar: ± 12 horas Tiempo de curado: ± 7 días Acondicionamiento Bote: 6kg Caja: 4 botes de 6kg Palet: 36 cajas, total de botes por palets 144 botes Bote: 25kg Palet: 36 botes Color: Gris / Rojo Almacenamiento: 09 meses en envase original cerrado en lugar seco y frio a una temperatura entre +5º y +30º. Los envases deben protegerse de heladas, exposición prolongada al sol y altas temperaturas. Normativa · TEXPUR dispone de una Evaluación Técnica Europea ETA 04/0484 “sistemas impermeables PUR de aplicación líquida” que le permite el marcado CE. · Fabricada bajo sistema de calidad según ISO 900 y medioambiental ISO 14001. Código EAN: 8435288322391
