# Soprema - Drentex Protect 400- Membrana protectora de la impermeabilización

- Propiedad del archivo: CONSTRUNARIO
- Formato: FIEBDC-3/2012
- Programa: Construnario Versión 3.51
- Fecha de los precios: 16/01/2024
- Divisa: EUR

**00071523_SOP** m2 Soprema - Drentex Protect 400- Membrana protectora de la impermeabilización
Precio: 2.95
Membrana protectora de la impermeabilización fabricada en polietileno de alta densidad para muros enterrados. Descripción DRENTEX PROTECT 400 es una membrana de nódulos de polietileno de alta densidad (HDPE). Ventajas · Es un drenaje estable y fiable. · Láminas de fácil transporte y aplicación, sin mano de obra ni equipo especializado. · Láminas de elevada adaptabilidad a soportes, permitiendo un corte fácil con cuchilla. · Los solapes se realizan fácilmente · Gran durabilidad. · Es imputrescible y resistente a las raíces y hongos · No contamina la falda acuífera Aplicación · Capa para formación de cámara de aireación en muros · Protección de impermeabilizaciones de muros enterrados en contacto con el terreno · Sustitución del hormigón pobre en placas o soleras de cimentación o como barrera contra la humedad por capilaridad en estructuras bajo rasante Puesta en obra · SOPORTE: Debe presentar una superficie seca, firme, regular, limpia y libre de materiales sueltos. · APLICACIÓN EN MUROS: · Previa a la colocación del DRENTEX PROTECT el muro deberá protegerse con una pintura bituminosa tipo EMUFAL TE (zonas con presencia de agua baja) o impermeabilizar con lámina autoadhesiva TEXSELF o de aplicación a fuego MORTERPLAS (en zonas con presencia de agua media o alta), ya que el drenaje filtra y conduce el agua, pero no impermeabiliza. · Se extiende la membrana con los nódulos hacia el muro impermeabilizado. · Los rollos de DRENTEX PROTECT se solapan unos 20 cm entre ellos. Para mayor protección en el solape aplicar bandas bituminosas autoadhesivas tipo TEXSELF BAND. · El rollo se puede instalar horizontalmente o verticalmente: - Aplicación horizontal: Se empieza por la parte baja. Conforme se coloca el DRENTEX PROTECT, se efectúa el llenado de tierras. - Aplicación vertical: El solape se realiza en sentido contrario a la dirección de la escorrentía. De esta forma se minimiza las filtraciones de agua detrás del drenaje. · Finalmente, se extienden y compactan por tongadas las tierras adyacentes para asegurar un óptimo y correcto drenaje, cuidando que no arrastren la membrana. · El anclaje en la parte superior del muro, se puede realizar mediante los perfiles DRENTEX PERFIL o mediante fijaciones individuales. La colocación del DRENTEX PERFIL en la cabecera del muro evita la contaminación de la cámara creada por el DRENTEX PROTECT. · Los solapes horizontales entre láminas deben realizarse de manera que la lámina de arriba cubra a la de abajo, para evitar la entrada tierra o escombros y se fija mecánicamente la línea de solape cada 25 cm, para grado medio o alto de presencia de agua y para no perforar la impermeabilización, se recomienda disponer fijaciones autoadhesivas o realizar algún otro sistema que no perfore la impermeabilización (cinta autoadhesiva a dos caras tipo TEXSELF FV 2C) · Para muros de varios sótanos, se recomienda analizar el empuje del terreno y la resistencia a la compresión del drenaje. · APLICACIÓN EN PLACAS O SOLERAS DE CIMENTACIÓN: · Extender una capa de geotextil de polipropileno tipo TEXXAM sobre el terreno compactado con un solape de unos 20 cm. · Extender la membrana DRENTEX PROTECT, inmediatamente después se podrá colocar la malla electrosoldada con sus correspondientes separadores para aplicar la capa de hormigón. Normativa · Sistema de Calidad en de acuerdo a la ISO:9001 Código EAN: 8435288323053
