# Soprema - Texsimpact 5 - lámina de polietileno reticulado

- Propiedad del archivo: CONSTRUNARIO
- Formato: FIEBDC-3/2012
- Programa: Construnario Versión 3.51
- Fecha de los precios: 16/01/2024
- Divisa: EUR

**00071533_SOP** m2 Soprema - Texsimpact 5 - lámina de polietileno reticulado
Precio: 2.35
Lámina de polietileno reticulado de celda cerrada para el aislamiento al ruido de impacto. Descripción TEXSIMPACT es una lámina de espuma de polietileno reticulado, de celda cerrada y estanca, para el aislamiento acústico de ruidos de impacto. Ventajas • Gran capacidad aislante al ruido de impacto. • Elevada resistencia a la compresión. • No pierde propiedades con el tiempo. • Mínima pérdida de espesor bajo cargas. • Ligera, flexible, manejable, fácil de cortar y de adaptar a todas las superficies. • Impermeable al agua. • Apto para calefacción de suelo radiante. • Libre de CFC’s. Aplicación • Aislamiento a ruido de impacto en todo tipo de forjados. • Elemento separador/amortiguador, en aquellas aplicaciones en que se requiera una discontinuidad entre elementos constructivos. Puesta en obra • Colocación: desenrollar la lámina TEXSIMPACT sobre el forjado, solapándola 10 cm., a medida que vaya precisándose sobre la superficie a aislar. Los solapes se sellarán con cinta adhesiva para evitar que penetre el mortero entre las juntas y se cree una unión rígida. TEXSIMPACT se entregará contra el paramento vertical, elevándolo entre 10-15 cm., o uniéndolo a la banda perimetral autoadhesiva TEXFON Banda Desolidarización (que se tendrá que haber colocado previamente), y recortando posteriormente el sobrante una vez terminado el suelo. Inmediatamente después se puede realizar (sobre el TEXSIMPACT) como soporte del pavimento (cerámica, moqueta, etc.) la capa de compresión armada de un espesor mínimo de 4 cm. En caso de colocación directa bajo parquet o tarima flotantes, la lámina se colocará a testa para evitar irregularidades en el acabado. • Soporte: debe estar nivelado y sin rugosidades. • Rendimiento: 1 m2 de TEXSIMPACT cubre aproximadamente 0.90 m2 de superficie, incluyendo solapes. Acondicionamiento Espesor (mm) : 5 y 10 Longitud (m) : 50 Ancho (m) : 2 m²/bobina: 100
