# Soprema - Texsimpact 10 mm banda muro

- Propiedad del archivo: CONSTRUNARIO
- Formato: FIEBDC-3/2012
- Programa: Construnario Versión 3.51
- Fecha de los precios: 16/01/2024
- Divisa: EUR

**00071535_SOP** m2 Soprema - Texsimpact 10 mm banda muro
Precio: 1.78
BANDA MUROS TEXSIMPACT es una lámina de espuma de polietileno reticulado, de celda cerrada y estanca, de 10 mm de espesor para su colocación debajo de los tabiques de obra para disminuir la transmisión de vibraciones en los encuentros. Descripción Ventajas: Elevada resistencia a la compresión No pierde propiedades con el tiempo. Mínima pérdida de espesor bajo cargas. Ligera, flexible, manejable y fácil de cortar. Impermeable al agua. Libre de CFC’s. Aplicación Elemento separador/amortiguador, en aquellas aplicaciones en que se requiera una discontinuidad entre elementos constructivos. Precauciones Comprobar que el soporte está libre de elementos punzantes que puedan dañar la lámina. Comprobar que las juntas están correctamente selladas y que no hay aberturas, ya que pequeñas aberturas pueden reducir el nivel de aislamiento acústico que se desea alcanzar. Puesta en obra COLOCACIÓN: Desenrollar el rollo de BANDA MUROS TEXSIMPACT sobre el forjado en la zona donde vaya a levantarse el tabique. SOPORTE: Debe estar nivelado y sin rugosidades. Acondicionamiento Espesor (mm.) 10 Longitud (m.) 50 Ancho (m.) 0,11 450 ml (Bolsa con 9 rollos) Normativa En conformidad con la norma CTE-DB-HR. Sistema de Calidad de acuerdo a la ISO:9001
