# Soprema - Plancha colaminada en TPO

- Propiedad del archivo: CONSTRUNARIO
- Formato: FIEBDC-3/2012
- Programa: Construnario Versión 3.51
- Fecha de los precios: 16/01/2024
- Divisa: EUR

**00101060-FGF** u Soprema - Plancha colaminada en TPO
Precio: 56.80
DESCRIPCIÓN La PLANCHA COLAMINADA EN PVC está fabricada en acero cincado acoplado a una membrana FLAGON en PVC. APLICACIÓN La PLANCHA COLAMINADA se utiliza para la realización de tapajuntas o perfiles fabricados a medida como elementos de acabado de cubiertas en sistemas de impermeabilización realizados con membranas sintéticas de PVC FLAGON. MÉTODO DE APLICACIÓN La PLANCHA COLAMINADA se fija con tacos de expansión. La membrana de PVC Flagon se suelda mediante la utilización de una pistola de aire caliente Leister a lo largo de toda la longitud de la plancha colaminada en PVC. CARACTERÍSTICAS •Resistentes a los agentes atmosféricos y rayos UVA Código EAN: 3434550155892
