# Soprema - Textop 5 Kg - resina de impermeabilización líquida

- Propiedad del archivo: CONSTRUNARIO
- Formato: FIEBDC-3/2012
- Programa: Construnario Versión 3.51
- Fecha de los precios: 16/01/2024
- Divisa: EUR

**00101686_SOP** kg Soprema - Textop 5 Kg - resina de impermeabilización líquida
Precio: 18.00
Resina de impermeabilización líquida de bitumen-poliuretano para la impermeabilización de petos , puntos de encuentro y zonas dificiles. Descripción TEXTOP es una resina de impermeabilización de betún - poliuretano monocomponente, lista para el empleo. TEXTOP contiene agentes anti raíces que impiden la penetración de las raíces a través de la impermeabilización. Ventajas · Puesta en obra fácil y rápida con brocha o rodillo. · Sin soplete, se puede colocar incluso en lugares de riesgo con seguridad. · Sin imprimación. · Adherencia perfecta y definitiva. Altísima resistencia de adhesión, incluso en soportes con formas complicadas. · Sin juntas: minimiza los riesgos de filtración. · Elongación superior al 500%: Absorbe cualquier movimiento del soporte, por tanto la adherencia está garantizada. · Compatibilidad total con las láminas bituminosas. · Excelente envejecimiento: Resiste a los rayos UV y permanece flexible incluso a bajas temperaturas. · No necesita protección. · Permite la supresión de los perfiles de remate, dada su excepcional adherencia. · 10 años de referencia en el mercado Aplicación · TEXTOP se emplea en la realización de petos, detalles y puntos de encuentro en obra nueva y en rehabilitación. No necesita de imprimación previa. · Es compatible y se utiliza como continuación de la impermeabilización tradicional con láminas bituminosas. · Se utiliza en cubiertas planas accesibles a peatones y vehículos y en cubiertas no transitables y técnicas. · También se emplea, dado su característica anti raíces, en la impermeabilizaciones enterradas, particularmente en el caso de jardineras y muros enterrados. Puesta en obra · PREPARACIÓN DEL SOPORTE: · La superficie a tratar debe estar seca, limpia de grasa, curadores químicos, aceite, polvo y suciedad en general. · Se ha de eliminar la autoprotección en el caso de láminas con acabados metálicos y de partículas sueltas en las láminas auto protegidas con pizarrilla o arena · CAPAS Y REFUERZO (aplicación con brocha o rodillo): · Colocación de TEXTIL con ayuda de una ligera capa de TEXTOP de 500 g/m2. · Colocación de 2 capas de TEXTOP DE 900 g/m2 + 700 g/m2. · ACABADO: · Opcional; espolvorear TEX DECOR, para obtener el mismo acabado que presentan las láminas. · LIMPIEZA DE LOS MATERIALES: usar DISOLVENTE V. · TEXTOP tiene un tiempo de secado que va entre 2 y 12 horas dependiendo de la condiciones meteorológicas. · TEXTOP polimeriza con la humedad formando una membrana impermeable. RENDIMIENTO Aproximadamente entre 400 a 700 g/m² por capa (agitar el producto hasta obtener una masa homogénea) Acondicionamiento Bote: 2,5kg, 5kg y 15kg Almacenamiento: 9 meses en envase original cerrado en lugar seco y frio a una temperatura entre +5º y +30º. Los envases deben protegerse de heladas, exposición prolongada al sol y altas temperaturas. Normativa · Fabricada bajo sistema de calidad según ISO 9001, certificado BSI.
