# Soprema - Texfon - lámina de fieltro de poliester

- Propiedad del archivo: CONSTRUNARIO
- Formato: FIEBDC-3/2012
- Programa: Construnario Versión 3.51
- Fecha de los precios: 16/01/2024
- Divisa: EUR

**00101689_SOP** m2 Soprema - Texfon - lámina de fieltro de poliester
Precio: 5.00
Lámina de fieltro de poliester no tejido sobre soporte bituminoso para el aislamiento al ruido de impacto. escripción TEXFON es una lámina de aislamiento a ruido de impacto para suelos, formada por un fieltro no tejido de poliéster de alta tenacidad unido a una protección bituminosa. Ventajas · Gran capacidad aislante al ruido de impacto. · Elevada resistencia a la compresión. · Durabilidad y estabilidad en el tiempo. · Fácil y rápido de instalar · Impermeable al agua. · Baja permeabilidad al vapor de agua. · Imputrescible. · Resistente a la mayoría de productos químicos. Aplicación TEXFON es adecuado para aislamiento acústico de suelos contra ruidos de impacto, como sub-capa aislante en todo tipo de forjados. También como elemento separador/amortiguador, en aquellas aplicaciones en que se requiera una discontinuidad entre elementos constructivos con solicitación de carga. Sus características permiten utilizarla: - Bajo cargas de hasta 500 kg/m2. - Bajo solado. - Sobre mortero armado de 5 cm de espesor (325 g/m2) o sobre mortero no armado de 6 cm de espesor. Puesta en obra · La instalación de los sistemas de aislamiento con TEXFON debe ser llevada a cabo por personal experimentado. · Colocación directamente sobre el soporte, de forma que la protección bituminosa quede en la cara superior, con banda adhesiva cerrada de recubrimiento de junta de ancho mínimo de 5 cm. · En los perímetros y encuentros con paramentos verticales se instalará la banda desolidarizante Banda autoadhesiva Texfon. · Debe preverse una protección provisional en zonas de paso hasta finalizar la capa de superior de terminación. Acondicionamiento Rollo: 1,07 m x 20 m m² pallet: 320 Normativa · En conformidad con la norma CTE-DB-HR, EN ISO 140-1, EN ISO 140-3, EN ISO 140-6, EN ISO 140-8, EN 20140-2 y EN ISO 717/1/2. · Sistema de Calidad de acuerdo a la ISO:9001
