# Soprema - Flagon EP/PR V 180 - membrana sintética realizada en poli olefina modificada

- Propiedad del archivo: CONSTRUNARIO
- Formato: FIEBDC-3/2012
- Programa: Construnario Versión 3.51
- Fecha de los precios: 16/01/2024
- Divisa: EUR

**00102173-FGF** m2 Soprema - Flagon EP/PR V 180 - membrana sintética realizada en poli olefina modificada
Precio: 24.00
Membrana sintética realizada en poli olefina modificada TPO en doble color gris-arena/negro, obtenida por coextrusión, reforzada con malla de polyester. La cara superior gris arena está provisto de una alta Resistencia a la intemperie y a los rayos U.V., mientras que la cara inferior negra es resistente al punzonamiento. Descripción Ventajas • Impermeable y resistente a los rayos UV • Resistencia a los empujes causados por la acción del viento • Alta Resistencia mecánica y punzonamiento • Adaptabilidad a los movimientos estructurales • Flexibilidad a bajas temperaturas Aplicación CUBIERTAS • Expuesta, con fijación mecánica Acondicionamiento Rollo 1,05m x 25m x 1,2mm Palet: 46rollos / 1207,5m² Rollo 2,10m x 25m x 1,2mm Palet: 23 rollos / 1207,5m² Rollo 1,05m x 20m x 1,5mm Palet: 46rollos / 1207,5m² Rollo 2,10m x 20m x 1,5mm Palet: 23 rollos / 1207,5m² Rollo 1,05m x 20m x 1,8mm Palet: 36rollos / 756m² Rollo 2,10m x 20m x 1,8mm Palet: 18 rollos / 1207,5m² Rollo 1,05m x 20m x 2,0mm Palet: 36rollos / 756m² Rollo 2,10m x 20m x 2,0mm Palet: 18 rollos / 756m² Normativa Las membranas FLAGON EP/PR son producidas en la fábrica de FLAG Spa (Grupo SOPREMA) en Chignolo d’Isola (Italia) bajo el marcaje CE no.1085-CPD-011 en conformidad a la EN 13956:2012. Producida en planta certificada UNI EN ISO 9001 (Sistema de gestión de Calidad) y UNI EN ISO 14001 (Sistema de gestión ambiental). Puesta en obra realizada por aplicadores autorizados por Flag S.p.A. Acabados y accesorios con elementos producidos y aprobados por Flag S.p.A. Código EAN: 3434550385732
