# Losetas flexibles de alta calidad Sopracover Dalle de Soprema. Caucho reciclado granulado

- Propiedad del archivo: CONSTRUNARIO
- Formato: FIEBDC-3/2012
- Programa: Construnario Versión 3.51
- Fecha de los precios: 16/01/2024
- Divisa: EUR

| Código | Ud | Descripción | Precio |
|---|---|---|---|
| 00103406_SOP | m2 | Losetas flexibles de alta calidad Sopracover Dalle de Soprema. Caucho reciclado granulado | 103.80 |
