# Soprema - Geoland HT 120/2200 - geotextiles tejidos no tejidos punzonados por ambas caras

- Propiedad del archivo: CONSTRUNARIO
- Formato: FIEBDC-3/2012
- Programa: Construnario Versión 3.51
- Fecha de los precios: 16/01/2024
- Divisa: EUR

**00104524_SOP** m2 Soprema - Geoland HT 120/2200 - geotextiles tejidos no tejidos punzonados por ambas caras
Precio: 1.65
GEOLAND HT son geotextiles tejidos no tejidos punzonados por ambas caras, de 100% fibras cortas de polipropileno virgen de alta tenacidad. De color blanco, se tratan térmicamente a través de un horno y luego pasado a través de una calandria fría. Descripción Ventajas: · Alta tenacidad · Muy estable ante la alcalinidad e inerte frente a los diversos elementos químicos presentes en el terreno. · Alta resistencia al punzonamiento. · Posibilidad de anchuras de rollo de hasta 6,6 m. y longitudes variables bajo demanda. · Durabilidad prevista de un mínimo de 25 años en suelos naturales con pH entre 4 y 9 a Tº<25ºC Aplicación: GEOLAND HT son geotextiles tejidos no tejidos punzonados, de 100% polipropileno de alta tenacidad. Se utilizan en proyectos de infraestructura vial, los túneles, las fundaciones y las cuencas con las siguientes funciones: Capa de Separación: evita la mezcla de partículas de suelos distintos. Impide el contacto entre materiales no compatibles. Actúa de barrera permeable entre suelos de distinta estructura. Capa de Protección: suministra resistencia al punzonamiento a las membranas impermeables. Capa de Filtración y drenaje: usando su permeabilidad transversal, permite el paso del agua para su conducción, reteniendo las partículas finas del suelo. Puesta en obra: El geotextil GEOLAND HT se coloca suelto, sin tensarlo, libre de pliegues y arrugas; se procura colocarlo en contacto directo con el suelo evitando cualquier espacio vacío entre el terreno y el geotextil. Se extiende cuidando la continuidad entre láminas por solape simple, costuras o termofusión. Composición 100% de polipropileno permite que el GEOLAND HT se aplique directamente en contacto con medios alcalinos (hormigón, suelos tratados ...) sin riesgo de hidrólisis. Acondicionamiento: Almacenar dentro del embalaje original y protegido de la intemperie hasta el momento de su uso. Evitar el paso de maquinaria pesada una vez instalado el geotextil, que puedan generar roturas o desplazamientos. Normativa: CIVILROCK da una importancia primordial a la calidad de sus productos. Por eso se aplica un sistema de seguridad de calidad según ISO 9001 certificado AENOR. Los geotextiles GEOLAND HT se producen en nuestra fábrica de Cervera (Lérida) y son objeto del marcado CE n° 0099-CPR-A42- 0101 y 0099-CPR-142-0102 en conformidad a las normas EN 13249:2001, EN 13250:2001, EN 13251:2001, EN 13252:2001, EN 13253:2001, EN 13254:2001, EN 13255:2001, EN 13256:2001, EN 13257:2001 y EN 13265:2001. Código EAN: 8435288328874
