# Soprema - XPS SL 80 - poliestireno extruído

- Propiedad del archivo: CONSTRUNARIO
- Formato: FIEBDC-3/2012
- Programa: Construnario Versión 3.51
- Fecha de los precios: 16/01/2024
- Divisa: EUR

**00104675_SOP** m2 Soprema - XPS SL 80 - poliestireno extruído
Precio: 30.66
Soprema - XPS SL 80 - poliestireno extruído Código EAN: 8437007520057
