# Panel rígido de poliestireno extruido, liso, machiembrado en los cantos, XPS PM 40 de Soprema. Pequeño machiembrado

- Propiedad del archivo: CONSTRUNARIO
- Formato: FIEBDC-3/2012
- Programa: Construnario Versión 3.51
- Fecha de los precios: 16/01/2024
- Divisa: EUR

**00104694_SOP** m2 Panel rígido de poliestireno extruido, liso, machiembrado en los cantos, XPS PM 40 de Soprema. Pequeño machiembrado
Precio: 13.43
El poliestireno extruído XPS PM es el aislamiento ideal para los cerramientos verticales o muros. Descripción El poliestireno extruido XPS PM es el panel de pequeño formato para el aislamiento de muros en cámara de aire, el cual permite una mejor manipulación en zonas de difícil acceso. Presenta una superficie lisa y un acabado machiembrado para facilitar su colocación en vertical. Código EAN: 8437007520194
