# Panel rígido de poliestireno extruido, liso, mecanizado todos cantos a media madera, XPS 500 60 de Soprema. 500kPa de compresión

- Propiedad del archivo: CONSTRUNARIO
- Formato: FIEBDC-3/2012
- Programa: Construnario Versión 3.51
- Fecha de los precios: 16/01/2024
- Divisa: EUR

**00104701_SOP** m2 Panel rígido de poliestireno extruido, liso, mecanizado todos cantos a media madera, XPS 500 60 de Soprema. 500kPa de compresión
Precio: 26.34
El poliestireno extruído XPS es el aislamiento ideal para suelos. Descripción En aquellos forjados y grandes soleras sometidas a grandes cargas (ej.: garajes, naves industriales con tráfico rodado pesado) el producto ideal es el XPS 500, el cual presenta una superficie lisa y un acabado en media madera para facilitar su colocación en el suelo. Código EAN: 8437007520705
