# Soprema - XPS TR 80 - poliestireno extruido

- Propiedad del archivo: CONSTRUNARIO
- Formato: FIEBDC-3/2012
- Programa: Construnario Versión 3.51
- Fecha de los precios: 16/01/2024
- Divisa: EUR

**00105404_SOP** m2 Soprema - XPS TR 80 - poliestireno extruido
Precio: 32.37
El poliestireno extruído XPS TR es el aislamiento ideal para cubiertas. Descripción El poliestireno extruído XPS TR es el producto recomendado para la cubierta inclinada en la cual el aislamiento se coloca directamente debajo de las tejas. XPS TR presenta una superficie acanalada para recibir correctamente el mortero de fijación de las tejas y un acabado en media madera para facilitar su colocación en la cubierta. XPS TR se aplica en cubierta inclinada bajo teja: • Acabado en teja cerámica o de cemento. • Acabado con pizarra. Código EAN: 8437007520682
