# Panel rígido de poliestireno extruido, rugoso, mecanizado lateral recto, XPS CB 100 de Soprema. Especial SATE

- Propiedad del archivo: CONSTRUNARIO
- Formato: FIEBDC-3/2012
- Programa: Construnario Versión 3.51
- Fecha de los precios: 16/01/2024
- Divisa: EUR

**00105448_SOP** m2 Panel rígido de poliestireno extruido, rugoso, mecanizado lateral recto, XPS CB 100 de Soprema. Especial SATE
Precio: 45.92
El poliestireno extruído XPS CB es el aislamiento ideal para los cerramientos verticales o muros. Descripción El producto XPS CB es el recomendado para el aislamiento de fachadas por el exterior (sistema SATE) y el aislamiento de los frentes de forjado y pilares, evitando de este modo pérdidas térmicas. La superficie rugosa del producto XPS CB asegura su fijación. Código EAN: 8437007525564
