# Panel rígido de poliestireno extruido, liso, machiembrado en los cantos, XPS CW 120 de Soprema. Cavity wall

- Propiedad del archivo: CONSTRUNARIO
- Formato: FIEBDC-3/2012
- Programa: Construnario Versión 3.51
- Fecha de los precios: 16/01/2024
- Divisa: EUR

**00106647_SOP** m2 Panel rígido de poliestireno extruido, liso, machiembrado en los cantos, XPS CW 120 de Soprema. Cavity wall
Precio: 40.31
Aislamiento para muros en cámara de aire Descripción El poliestireno extruído XPS CW es el panel de gran formato para el aislamiento de muros en cámara de aire. Presenta una superficie lisa y un acabado machiembrado para facilitar su colocación en vertical. Código EAN: 8437007525816
