# Soprema - PVC 1,2 - lámina de policloruro de vinilo

- Propiedad del archivo: CONSTRUNARIO
- Formato: FIEBDC-3/2012
- Programa: Construnario Versión 3.51
- Fecha de los precios: 16/01/2024
- Divisa: EUR

**00110024-NOIR** m2 Soprema - PVC 1,2 - lámina de policloruro de vinilo
Precio: 12.40
PVC 1,2 mm es una lámina de Policloruro de Vinilo Flexible (PVC-P), sin armadura, homogénea. Descripción Ventajas: • Elevada resistencia al punzonamiento y excelentes propiedades mecánicas • Perfectamente soldable con aire caliente, inclusive tras varios años después de la instalación. • Excelente flexibilidad a bajas temperaturas Aplicación • PVC 1,2 mm es una lámina auxiliar adecuado para cimentaciones, barrera de vapor ó impermeabilizaciones provisionales Puesta en obra • La instalación de los sistemas de impermeabilización con PVC SA debe ser llevada a cabo por personal experimentado e instaladores homologados. • El soporte debe estar seco, limpio y libre de elementos punzantes. La membrana puede utilizarse sobre soportes bituminosos, asfaltos, aceites y alquitranes o aislantes de tipo poliuretano y poliestireno, requiriendo de un geotextil adecuado a modo de capa separadora • La unión entre láminas de PVC SA o a otra lámina sintética de PVC, se realizará mediante soldadura por aire caliente, y deberá verificarse con un punzón de punta roma. Previamente a iniciar el proceso de soldadura, ajustar los parámetros de velocidad y temperatura en función de las condiciones ambientales y estado superficial de la membrana. Normativa • Fabricado bajo Sistema de calidad según ISO 9001:2008 certificado por AENOR
