# Soprema - Aglomerado asfáltico de aplicación en frio

- Propiedad del archivo: CONSTRUNARIO
- Formato: FIEBDC-3/2012
- Programa: Construnario Versión 3.51
- Fecha de los precios: 16/01/2024
- Divisa: EUR

**00110359_SOP** kg Soprema - Aglomerado asfáltico de aplicación en frio
Precio: 0.96
Aglomerado asfáltico de aplicación en frio para reparación de pavimentos y baches de vías. Las zonas a reparar se deben limpiar de manera que se elimine de ellas todo material suelto. Adicionalmente, la superficie debe estar seca. Extender el aglomerado asfáltico directamente del envase con rastrillo o similar en capas de espesor inferior a 5 cm. Dejar que el producto rebose para que al ser compactado quede a nivel. Compactar con rodillo o pisón (una rueda de vehículo a baja velocidad puede servir). Si es necesario, repetir el proceso hasta alcanzar la altura deseada. Transitable inmediatamente. Curado total entre 10 y 20 días, dependiendo de las condiciones ambientales. Se recomienda utilizar a temperatura ambiente superior a 10ºC y en ningún caso a temperaturas inferiores a los 5ºC. RENDIMIENTO.- Con un bidón de 25kg se puede cubrir aproximadamente 1 m2 en una capa de 1 cm de espesor. Aplicar con buena renovación de aire. Mantener el envase apartado del fuego y fuera del alcance de los niños. Tápese después de su uso. Acondicionamiento En bidón de 25 kg. 48 bidones por palet. 1.200 kg/palet. Código EAN: 8436019574096
