# Remate de impermeabilización de petos realizados con láminas asfálticas de Soprema

- Propiedad del archivo: CONSTRUNARIO
- Formato: FIEBDC-3/2012
- Programa: Construnario Versión 3.51
- Fecha de los precios: 16/01/2024
- Divisa: EUR

**00110491_SOP** u Remate de impermeabilización de petos realizados con láminas asfálticas de Soprema
Precio: 7.30
Perfil de coronación para drenajes
