# Bolsas de pizarrilla, para acabado en los sistemas de impermeabilización de Soprema. Verde

- Propiedad del archivo: CONSTRUNARIO
- Formato: FIEBDC-3/2012
- Programa: Construnario Versión 3.51
- Fecha de los precios: 16/01/2024
- Divisa: EUR

**00110660-VES** kg Bolsas de pizarrilla, para acabado en los sistemas de impermeabilización de Soprema. Verde
Precio: 2.30
Nuestra PIZARRILLA está compuesta de roca silícea triturada que puede ser coloreada, con una granumetría de entre 0.5 y 2 mm CARACTERÍSTICAS En colores natural, rojo, verde, blanco y negro. PUESTA EN OBRA - Espolvorear sobre la membrana fresca y esparcir con llana. Una vez seca barrer el sobrante. - Personalización de las impermeabilizaciones hechas con sistemas ALSAN poliuretano, ALSAN 770 y TEXTOP.
