# Soprema - Campolin® Fiber gris 20 Kg - impermeabilizante de caucho

- Propiedad del archivo: CONSTRUNARIO
- Formato: FIEBDC-3/2012
- Programa: Construnario Versión 3.51
- Fecha de los precios: 16/01/2024
- Divisa: EUR

**00110719-RAL7004** kg Soprema - Campolin® Fiber gris 20 Kg - impermeabilizante de caucho
Precio: 5.40
Impermeabilizante de caucho Descripción CAMPOLIN FIBER es un impermeabilizante de caucho, tipo copolímeros acrílicos en emulsión, autoarmado con fibras de refuerzo, lo que permite una aplicación sin tener que intercalar una armadura entre capas. Ventajas: • Producto al agua, exento de disolventes, breas u otros materiales asfálticos. • Fácil y rápida aplicación en rodillo, pistola sin aire “Airless” y brocha. • Completamente impermeable al agua de lluvia. • Transpirable al vapor de agua, permite que el soporte pueda “respirar”. • Gran elongación y capacidad de absorber los movimientos propio de la cubierta por cambios de temperatura o asentamientos. • Elevada resistencia a los agentes atmosféricos. Aplicación: • Revestimiento impermeabilizante de aplicación in situ para eliminar humedades y goteras en cubiertas y en paramentos verticales (medias cañas de forjados, petos, paredes medianeras, tabiques pluviales…). • No sustituye a una membrana impermeabilizante. (En caso de dudas sobre aplicaciones específicas, solicitar información a nuestro departamento comercial). • No embaldosar encima. • Apto para tránsito peatonal. Características Colores: Rojo (Terracota) Gris Blanco Teja Negro Verde Auto armado con fibras: No es necesario intercalar una malla de vidrio entre dos capas. Producto apto para cubiertas transitable peatonal. Puesta en obra • La superficie debe ser lo más lisa posible y debe estar limpia y seca. Si existen fisuras o grietas rellenar previamente con masilla. • Humedecer ligeramente la superficie antes de su aplicación. • Puede aplicarse con brocha, rodillo o pistola adecuada en dos o tres capas, intercalando una armadura de velo de vidrio o similar entre la segunda y la tercera capas.. • El consumo aproximado por capa es de unos 600 – 750 g/m2, en función del soporte. • Las herramientas deben lavarse con agua antes de que CAMPOLIN FIBER se seque. En caso de que haya secado, deberán limpiarse mecánicamente o con disolvente. • Rendimiento aproximado: 1,8 – 2,2 kg/m² con tres capas. Una película seca no emulsiona por el agua ni se producen ampollas al ser sumergida en ella. • En caso de buscar mejorar la transitabilidad, se puede armar la membrana con TEXTIL (100 cm) en el faldón y TEXTIL (20 cm) en el perímetro. Acondicionamiento Bote 5 Kg Bidón 20 Kg Normativa • Producto clasificado P3 según ensayos ETAG 005 – EOTA sobre caracterización de sistemas de impermeabilización líquidos. • Sistema de Calidad aplicado de acuerdo a la ISO:9001 Código EAN: 8436019577578
