# Soprema - Transifal C-40 - ligante de base asfalto elastomérico modificado

- Propiedad del archivo: CONSTRUNARIO
- Formato: FIEBDC-3/2012
- Programa: Construnario Versión 3.51
- Fecha de los precios: 16/01/2024
- Divisa: EUR

**00110797_SOP** kg Soprema - Transifal C-40 - ligante de base asfalto elastomérico modificado
Precio: 4.50
TRANSIFAL C-40 es un ligante de base asfalto elastomérico modificado Descripción: TRANSIFAL C-40 es un ligante de base asfalto elastomérico modificado, de aplicación en caliente que, combinado con áridos seleccionados y de granulometría estudiada, forma un sellado flexible capaz de absorber los movimientos propios de las juntas de tableros de puente, hasta 40 mm (± 20 mm). Cuando se aplica sin áridos, se puede utilizar para sellado de fisuras y juntas. Ventajas: · Permite aportar cantidades importantes de producto que facilita la regularización de soporte irregulares. · Absorbe las cargas producidas por el tráfico rodado pesado. · Resistente a las condiciones atmosféricas más adversas. · Resistente al aceite y derivados de petróleo. · Absorbe los movimientos en las tres dimensiones que se producen en la junta. · Absorbe las deformaciones producidas, volviendo en corto espacio de tiempo a su volumen inicial. · Pronta apertura al tráfico: permite la apertura al tráfico rodado a las pocas horas, lo que supone una gran ventaja en casos de viales en servicio. · Muy bajo nivel de ruido por ser una banda continua. · De fácil y rápida instalación. Permite tener el tráfico cortado durante poco tiempo. APLICACIÓN: · Tableros de puente, aparcamientos, viaductos, etc. · Relleno y sellado de grietas, fisuras y juntas en pavimentos tipo asfáltico u hormigón. · Puede absorber los movimientos propios de las juntas de tableros de puente, hasta 40 mm. Puesta en obra Instalación de la junta: · Tratamiento de los materiales: - El ligante TRANSIFAL C-40 se calentará hasta su temperatura de fusión en tanques calorifugados, con agitación para impedir sobrecalentamientos. La temperatura de trabajo se encuentra entre 170 y 190 ºC. El tiempo de calentamiento no será mayor de 6 horas. - Los áridos se mantendrán a temperatura entre 100 y 150ºC. - Medidas de la junta: - Ancho de la junta: 400 a 500 mm. - Profundidad recomendada: 100 mm. - Profundidad: 80 mm(mín); 200 mm(máx). Proceso de ejecución. 1. Localización y marcado de la junta. 2. Formación del cajetín de la junta, cortando el aglomerado asfáltico o el firma de hormigón y eliminando el material entre cortes. 3. Limpieza y secado del cajetín, mediante chorro de arena y lanza térmica. 4. Sellado de la abertura de los tableros mediante la masilla TRANSIFAL C-40 previa colocación de un fondo de junta preformado. 5. Colocación de una plancha separadora metálica de 15 cm de ancho, 3 mm de grueso y centrada en el eje longitudinal de la junta. 6. Imprimación del soporte extendiendo a llana la masilla TRANSIFAL C-40. 7. Sellado de la junta. Una vez se encuentre la masilla TRANSIFAL C-40 y los áridos seleccionados a las temperaturas adecuadas, se procede a la preparación de la mezcla de ligante y árido en la hormigonera. Una vez realizada la mezcla, se vierte en el cajetín de la junta en capas de espesor de 4 a 5 cm. Posteriormente se deja enfriar a unos 70ºC, realizándose una compactación mediante plato vibrador - compactador. 8. Como acabado de la junta, se procede a la aplicación de una capa fina de sellado con la masilla TRANSIFAL C-40. Aplicación como sellador de fisuras: · Preparación de la junta: - Debe estar perfectamente seca, sana y carente de polvo, grasa o cualquier materia extraña. - Para el sellado de juntas o fisuras en hormigón es esencial para asegurar la adherencia del TRANSIFAL C-40 la aplicación previa de un imprimador, mediante brocha o pulverización. Cuando la imprimación base ha perdido su mordiente proceder a verter el sellante siempre dentro de las 6 horas siguientes a la aplicación de la imprimación. - Para el sellado en pavimentos asfálticos no se precisa imprimación. Se calentarán las caras de la junta, mediante lanza térmica, de manera que consigamos una temperatura de la superficie de aplicación comprendida entre 100-125ºC, justo cuando el ligante asfáltico del pavimento comienza a fundirse. El sellante TRANSIFAL C-40 es aplicado inmediatamente con lo que se asegura la perfecta adhesión del material. Aplicación del material sellante: - TRANSIFAL C-40 se aplicará por vertido a temperatura entre 150 y 180ºC. Se cuidará especialmente no sobrepasar la temperatura límite de 200ºC. - Para la fusión del material se utilizarán calderas especiales con baño de aceite y agitación que impidan sobrecalentamientos zonales. Una vez fundido el material, este podrá ser mantenido a las temperaturas de 150 - 180ºC durante un máximo de 3 - 4 horas. Se recomienda, por ello, fundir el material suficiente para su aplicación inmediata. Se debe evitar el recalentamiento del producto que quedó frío en la caldera. - El vertido se puede efectuar a mano o a presión con bomba, con alimentación directa desde la misma caldera de calefacción. - Las dimensiones de la banda de sellado estarán comprendidas entre 5 y 8 cm de ancho, en función del grosor de la grieta y la degradación existente en sus labios; con un espesor de unos 2 mm sobre la rasante del pavimento. - Esta aplicación se obtiene por desplazamiento de un dispositivo tipo patín a lo largo de la fisura, consiguiéndose la formación de un puente estanco entre los labios de la misma. Apertura al tráfico: · La apertura al tráfico, después de la aplicación del sellante, se retrasará de una a dos horas en función siempre de la temperatura ambiente. Recomendaciones especiales: · No efectuar este tratamiento con temperaturas inferiores a 5ºC, ni con el pavimento húmedo. Código EAN: 8435288334905
