# Soprema - Alufal SBS rojo - lámina de betún elastómero

- Propiedad del archivo: CONSTRUNARIO
- Formato: FIEBDC-3/2012
- Programa: Construnario Versión 3.51
- Fecha de los precios: 16/01/2024
- Divisa: EUR

**00110871-RAL3013** m2 Soprema - Alufal SBS rojo - lámina de betún elastómero
Precio: 15.90
Lámina de betún elastómero SBS de 3.00 Kg/m2 Auto protegida Aluminio Natural Film fusible en cara inferior. No Armada. Espesor nominal: 2.30 mm Descripción Se utiliza principalmente como lámina para impermeabilizar petos de coronación en cubiertas no transitable, así como para realizar pequeñas reparaciones. NB: Aunque admisible, asociada a una lámina HESIFAL 40, no se recomienda su aplicación en parte corriente de una cubierta plana. Para tal aplicación, cf. la lámina AGDAL SBS. Puesta en obra PREPARACIÓN DE LA SUPERFICIE: Debe ser lo más lisa posible, sin resaltes, huecos ni elementos salientes, y completamente limpia. La lámina debe ir adherida; es preciso dar una capa de imprimación asfáltica PIBIAL y dejarla secar. APLICACIÓN: Las láminas se extienden de forma que cada una solape con la contigua unos 8 cm. La unión se efectúa con un soplete de gas que funde el plástico del acabado superficial y reblandece la pasta asfáltica, o bien mediante la capa de asfalto fundido tipo ASFALTO EN SACO 85/40, siendo suficiente una ligera presión sobre la zona del solape para que las láminas queden bien adheridas. En sistemas bicapa, la lámina se adhiere totalmente a otras láminas asfálticas con el soplete, o bien aplicándola con una capa de asfalto fundido, tipo ASFALTO EN SACO 85/40. Como primera capa se recomienda una lámina tipo HESIFAL 40®. Observaciones: No se recomienda la aplicación de ALUFAL SBS® en cubiertas con pendientes inferiores al 1%.Para pendientes superiores al 15% es necesario hacer una fijación auxiliar con clavos de cabeza ancha, que han de quedar cubiertos al solapar. En este caso se recomienda utilizar láminas con armadura de fieltro de poliéster. Almacenamiento Rollo de 12 m x 1 m. 25 rollos por palet 300 m2 por palet Almacenar en posición vertical en su sitio cubierto, seco y ventilado. No dejar a la intemperie: El agua estancada puede oxidar la hoja de aluminio.
