# Soprema - Joinfal 35 ml - masilla selladora de base bituminosa

- Propiedad del archivo: CONSTRUNARIO
- Formato: FIEBDC-3/2012
- Programa: Construnario Versión 3.51
- Fecha de los precios: 16/01/2024
- Divisa: EUR

**00111004_SOP** m Soprema - Joinfal 35 ml - masilla selladora de base bituminosa
Precio: 6.40
Masilla selladora de base bituminosa para juntas de hasta 50 mm de ancho. Descripción De aplicación en frio. Se caracteriza por su elasticidad y buena adherencia. Se utiliza para el sellado de juntas horizontales o verticales en edificios y construcciones en general, obra hidráulicas civiles. Puesta en obra La superficie de la junta a sellar debe estar limpia, sin aceites o grasas. Es necesario preparar la superficie con una imprimación asfáltica de tipo PIBIAL y dejarla secar. La masilla se introduce en el interior de la junta por presión con los dedos, asegurando que no queden huecos, y se deja que sobresalga ligeramente.Como acabado, se calienta una espátula o herramienta cortante adecuada y se corta el exceso de material a todo lo largo de la junta, al mismo tiempo que se corrigen posibles fallos. Acondicionamiento En caja de 50 tiras de 50 cm. Código EAN: 8435288334790
