# Soprema - Cazoletas EPDM 125 mm

- Propiedad del archivo: CONSTRUNARIO
- Formato: FIEBDC-3/2012
- Programa: Construnario Versión 3.51
- Fecha de los precios: 16/01/2024
- Divisa: EUR

**00111058_SOP** u Soprema - Cazoletas EPDM 125 mm
Precio: 23.50
Elementos prefabricados en EPDM para la formación de desagües en cubiertas impermeabilizadas con láminas bituminosas. Las cazoletas de EPDM permiten una conexión entre el desagüe y la impermeabilización con laminas bituminosas de manera segura y compatible. La constitución de la base permite la penetración del asfalto formando un complejo único de lámina-cazoleta. Ventajas · Dúctil · Totalmente terminada y completa. · Estanca. · Facilidad de colocación. · Absorbe los movimientos de la cubierta. · Por su naturaleza se suelda totalmente a la lámina. · Resistencia a la llama durante la aplicación de láminas. · El tubo tiene forma cónica en la parte inferior y cilíndrica en la superior, penetra perfectamente y encaja en cualquier tipo de desagüe, con lo que cierra herméticamente la salida de agua en caso de atasco. Aplicación · CAZOLETA EPDM (sin sifón): desagüe simple de cubiertas con membranas bituminosa. Puesta en obra ·Sujeción de la cazoleta en el soporte de la cubierta. Para ello se aplica la imprimación EMUFAL I y luego un refuerzo inferior de lamina MORTERPLAS sobrepasando en 10 cm el contorno de la cazoleta. ·Se sitúa la cazoleta insertándola en el agujero. ·Se calienta a la llama el asfalto y la base de la cazoleta y se suelda al soporte. ·Se coloca un refuerzo superior con lámina MORTERPLAS sobre la cazoleta pasando en 20 cm el contorno de dicha cazoleta y posteriormente se extiende la membrana impermeable sobre el refuerzo superior, calentándose ambos y se suelda como si se tratara de un solape. ·Cortar la membrana que ha quedado encima del agujero para dejar el desagüe libre y colocar el paragravillas o morrión. Acondicionamiento CAZOLETA EPDM Ø 90mm: cajas de 5 unidades CAZOLETA EPDM Ø 100 mm: cajas de 5 unidades CAZOLETA EPDM Ø 110 mm: cajas de 5 unidades CAZOLETA EPDM Ø 125 mm: cajas de 25 unidades Código EAN: 8435288326153
