# Soprema - Rooftex V 400/2200 - Geotextil no tejido de fibras 100% poliéster

- Propiedad del archivo: CONSTRUNARIO
- Formato: FIEBDC-3/2012
- Programa: Construnario Versión 3.51
- Fecha de los precios: 16/01/2024
- Divisa: EUR

**00111079_SOP** m2 Soprema - Rooftex V 400/2200 - Geotextil no tejido de fibras 100% poliéster
Precio: 2.25
Geotextil no tejido de fibras 100% poliéster, punzonado mecánicamente mediante agujas, con posterior tratamiento térmico y calandrado. Fabricado con una selección de fibras controladas de color. ROOFTEX V es un geotextil no-tejido de fibras 100% poliéster, de color verde, punzonado mecánicamente mediante agujas con posterior tratamiento térmico y calandrado, utilizados como capa separadora, filtrante, drenante y protectora en edificación. Ventajas • Fabricado con fibras 100%PET de reciclado pre-consumo y calibradas longitudinal y diametralmente y rizadas. • Refuerzo: suministra resistencia al punzonamiento de la lámina impermeabilizante. • Filtración y Drenajes: buena permeabilidad al agua, permite el paso del agua para su conducción, reteniendo las partículas finas del suelo. • Separación: evita la mezcla de partículas de suelos distintos. Impide el contacto entre materiales no compatibles. Actúa de barrera permeable entre materiales de distinta estructura. • Resistencia biológica: no se ve afectado por bacterias ni hongos. No contiene nutrientes, por lo que no es atacado por roedores ni termitas. Aplicación Geotextiles y productos relacionados para su aplicación: - en la construcción de carreteras y otras zonas de tráfico - en las construcciones ferroviarias - en el movimiento de tierras, cimentaciones y estructuras de contención - en sistemas de drenaje - en obras para el control de la erosión - en la construcción de embalses y presas - en la construcción de canales - en la construcción de túneles y estructuras subterráneas - en vertederos de residuos sólidos - en proyectos de contenedores de residuos líquidos Usos previstos: “F”, “F+S”, “F+S+D” y “P” (Filtración, Separación, Drenaje y Protección) Normativa • En conformidad con la norma UNE-EN 13249:2001 , UNE-EN 13250:2001 , UNE-EN 13251:2001 , UNE-EN 13252:2001 , UNE-EN 13253:2001 , UNE-EN 13254:2001 , UNE-EN 13255:2001 , UNE-EN 13256:2001 , UNE-EN 13265:2001. Certificada con el marcado CE Nº 0099/CPR/A42/0093 – 0094 – 0095 – 0096 . • Fabriccado con Sistema de Calidad según ISO:9001 Código EAN: 8435288334721
