# Soprema - Insoplast 6.0 Kg/M2

- Propiedad del archivo: CONSTRUNARIO
- Formato: FIEBDC-3/2012
- Programa: Construnario Versión 3.51
- Fecha de los precios: 16/01/2024
- Divisa: EUR

**00111388_SOP** m2 Soprema - Insoplast 6.0 Kg/M2
Precio: 8.00
INSOPLAST® es una lámina armada de base de betún elastomérico, flexible y de alta densidad. Buen aislante del ruido aéreo y excelente reductor de vibraciones. Descripción VENTAJAS · Incrementa la masa de paramentos ligeros y rígidos como placas de yeso laminar, chapas o maderas, consiguiendo un mayor rendimiento acústico. · Mejora el aislamiento a bajas frecuencias y la resonancia de materiales rígidos. · Flexible y adaptable a cualquier tipo de forma y superficie irregular. · Armado con fibra de vidrio, facilita la instalación con fijaciones. · Fácil de manipular y cortar. · Resistente al frío y al calor. · No absorbe agua. · Puede actuar como barrera de vapor · Imputrescible. APLICACIÓN · Aislamiento a ruido aéreo en tabiquería y trasdosados de placa de yeso laminar. · Aislamiento a ruido aéreo en techo de placa de yeso laminar · Combinación con materiales fonoabsorbentes para aislamiento acústico en cavidades Puesta en obra SOPORTE: · El soporte debe ser regular, liso, limpio y seco. Además debe estar limpio de elementos punzantes u otros que puedan dañar la lámina. COLOCACIÓN DE LA LÁMINA: · Se aplicará adhesivo de contacto a la lámina y al soporte según instrucciones del fabricante. A continuación se colocara la lámina sobre el soporte, presionando en todo sus puntos para evitar la formación de burbujas de aire y asegurar la correcta adherencia. Admite también su instalación fijada mecánicamente mediante grapado o similar. JUNTAS: · Se colocaran los distintos tramos de lamina a testa, entre si y a rompe juntas con la capa de placa de yeso laminar colocada, con la precaución de asegurar que no quedan pequeñas aberturas que podrían reducir el nivel de aislamiento acústico que se desea alcanzar. Acondicionamiento Masa: 3 kg/m2. Espesor: 2,2 mm. Dimensión del rollo: 14 m x 1 m. 27 rollos por palet. 378 m2 por palet Masa: 6 kg/m2. Espesor: 4,5 mm. Rollo de 7 m x 1 m. 27 rollos por palet. 189 m2 por palet. Código EAN: 8435288335001
