# Lámina de betún modificado autoadhesivo, Edilstick 2 mm TNT de Soprema

- Propiedad del archivo: CONSTRUNARIO
- Formato: FIEBDC-3/2012
- Programa: Construnario Versión 3.51
- Fecha de los precios: 16/01/2024
- Divisa: EUR

**00112799_SOP** m2 Lámina de betún modificado autoadhesivo, Edilstick 2 mm TNT de Soprema
Precio: 13.30
La armadura composite, de fieltro poliéster no tejido en combinación con el refuerzo de filamentos de fibra de vidrio, proporciona buenas características mecánicas, así como una buena estabilidad dimensional. Está acabada, en su cara superior, con un no tejido de polipropileno TEXface®, y en su cara inferior con un film siliconado autoadhesivo fácilmente extraíble. CAMPO DE APLICACION: EDILSTICK es una membrana de elevadas prestaciones. Está particularmente diseñada para colocar como primera capa y/o en sistemas multicapa, con láminas similares; es apropiada donde no es posible la aplicación con llama por temas de seguridad. Puede aplicarse en cubiertas planas, inclinadas, soportes discontinuos, bajo suelos de hormigón o baldosa amorterada, barrera de anticapilaridad. No es utilizable en cubiertas ajardinadas. Puede aplicarse sobre cualquier tipo de soporte, (hormigón, cerámica, acero, madera, panel celular, membranas, etc.). Sus prestaciones mecánicas y su estabilidad termo dinámica permite su uso en cualquier ambiente y circunstancia donde sea necesaria una barrera contra la humedad. Usos Láminas flexibles para la impermeabilización. Láminas bituminosas con armadura para impermeabilización de cubierta Láminas flexibles para impermeabilización. Láminas anticapilaridad bituminosas incluyendo láminas bituminosas para la estanquidad de estructuras enterradas. Láminas flexibles para impermeabilización. Láminas auxiliares para cubiertas con elementos discontinuos PUESTA EN OBRA Las altas prestaciones de adherencia del mástico permite su aplicación sin llama, simplemente quitando el film siliconado de su cara inferior. En situaciones particulares, puede ser aplicado con máquina de aire caliente. La aplicación de la membrana debe realizarse en buenas condiciones ambientales, cuando la temperatura está por encima de los 20ºC, y después de que el sustrato haya sido adecuadamente limpiado y preparado. Bajo ciertas condiciones, a bajas temperaturas, para mejorar la adhesión al sustrato y los solapes debe moderarse el uso del calor en la aplicación. ALMACENAMIENTO El producto se presenta en rollos standard, sobre pale de madera envuelto con un capuchón protector termo reducido. Los rollos deben acopiarse en posición vertical, sin apilar los pales para evitar deformaciones, que pueden comprometer su correcta aplicación posterior. Debe ser guardado en interior, protegido del calor y el frío.
