# Soprema - Emufal solid 25 Kg - ED 104231 - emulsión asfáltica de aplicación en frío

- Propiedad del archivo: CONSTRUNARIO
- Formato: FIEBDC-3/2012
- Programa: Construnario Versión 3.51
- Fecha de los precios: 16/01/2024
- Divisa: EUR

**00114178_SOP** kg Soprema - Emufal solid 25 Kg - ED 104231 - emulsión asfáltica de aplicación en frío
Precio: 3.50
Es una emulsión asfáltica de aplicación en frío, de consistencia viscosa y soluble en agua que se utiliza como recubrimiento de muros, cimentaciones, etc. o como emulsión bituminosa para la protección de superficies, hormigones, etc. VENTAJAS • Atóxico, soluble en agua y de gran duración. • Una película seca de 1,5 mm no es reemulsionada por el agua ni se producen ampollas al ser sumergida en ella. • No fluye ni escurre a ninguna temperatura por elevada que sea, olocada en un horno a 100ºC durante 24 horas no presenta señales de escurrimiento. • Tampoco se reseca o agrieta con el frío. Una película de EMUFAL SOLID de 1,5 mm secada a temperatura ambiente durante 8 días es flexible a -10ºC, y no produce ni grietas ni separación del soporte. • Fácilmente aplicable. • No contiene disolventes. Ideal para la aplicación en superficies de lugares cerrados. • Adherencia incluso sobre superficies ligeramente húmedas. APLICACIONES / USOS • Emulsión para preparación de soporte de impermeabilización asfáltica de terrazas, depósitos de agua no potable, muros, tanques y tuberías. • Protección de cimentaciones, muros y estructuras de hormigón. • Adhesivo de montaje para aislamiento. Puesta en obra SOPORTE: • La superficie donde se va a aplicar deberá estar limpia de polvo, materiales sueltos o mal adheridos, residuos grasos o antiadherentes y cualquier suciedad en general. • Puede aplicarse sobre superficies secas o ligeramente húmedas. En tiempo muy caluroso o en presencia de algunos desencofrantes, es recomendable humedecerlas previamente. • En caso de que existan huecos o coqueras, es conveniente regularizar previamente la superficie para asegurar un buen rendimiento. APLICACIÓN: • El producto se aplica en frío y hay que agitar antes de usarlo. • Como imprimación se aplica a brocha o rodillo (diluido en agua 1:2) y en una o dos capas. • Como protección se aplica una primera capa diluida con dos (2) o tres (3) partes de agua y luego dos o más capas sin diluir. • Dejar secar el producto antes de que entre en contacto con otros materiales. • Las herramientas deben lavarse con agua antes de que EMUFAL SOLID se seque. En caso de que haya secado, deberán limpiarse con disolvente. En caso de que existan grietas o fisuras en el muro debe procederse a colocar una lámina impermeabilizante. • Cuando los muros sean de contención con rellenos de tierras, es necesario proteger la capa de EMUFAL SOLID con XPS EFYOS de unos 5 cm de grosor o con cualquier tipo de drenaje DRENTEX. • El producto EMUFAL SOLID no sustituye a una membrana impermeabilizante. (En caso de dudas sobre aplicaciones específicas, solicitar información a nuestro Departamento Técnico). Normativa · Cumple con la norma UNE 104.23 (Emulsiones Tipo ED). No iónica · Sistema de Calidad de acuerdo a la ISO:9001 Código EAN: 8435288337661
