# Soprema - Sopralene Elite FP 4 Kg min - lámina bituminosa autoprotegida - gris

- Propiedad del archivo: CONSTRUNARIO
- Formato: FIEBDC-3/2012
- Programa: Construnario Versión 3.51
- Fecha de los precios: 16/01/2024
- Divisa: EUR

**00114181_GRE** m2 Soprema - Sopralene Elite FP 4 Kg min - lámina bituminosa autoprotegida - gris
Precio: 16.10
SOPRALENE ELITE FP 5 KG MIN es una lámina bituminosa autoprotegida, de betún elastóméro SBS, de muy alta calidad con flexibilidad a bajas temperaturas hasta =-25ºC, con armadura de fieltro de poliéster (FP) de altas prestaciones y acabado en film termo fusible de BOPP en la capa inferior y con acabado mineral en la cara exterior. Ventajas: La armadura de no-tejido de fieltro de poliéster (FP) reforzado y estabilizado con fibra de vidrio, confiere a la lámina las mejores propiedades mecánicas: · Elevada resistencia a la tracción. · Máxima resistencia al punzonamiento (estático y dinámico). El mástico elastómero SBS con gran cantidad de polímero aporta a la lámina: · Resistencia a temperaturas extremas (-25ºC y 120ºC) · Excelente aplicación, en invierno como en verano. · Una excelente flexibilidad a bajas temperaturas, hasta-25ºC. · Excelente adherencia al soporte y en las soldaduras, lo que beneficia el comportamiento y acabado de la membrana aplicada. · Mejor recuperación elástica: menos “footprint” El film BOPP como acabado posibilita una aplicación más rápida: las células de aire que contiene el filma facilita su fusión. Garantía del producto de 15 años Aplicación: · Está especialmente recomendada en aplicaciones donde se requiera una alta resistencia al punzonamiento y máximas prestaciones mecánicas. · SOPRALENE ELITE FP 5 KG MIN se puede aplicar como lámina superior en sistema monocapa y bicapa en cubiertas no transitables sin protección, con diferentes pendientes. · SOPRALENE ELITE FP 5 KG MIN como lámina de terminación en membranas bicapa fijadas mecánicamente. · Como lámina superior o monocapa de la gama ELITE. Soporte: Debe presentar una superficie seca, firme, regular, limpia y libre de materiales sueltos. Aplicación: · Se puede aplicar totalmente adherido, semiadherido o flotante. Para adherir la lámina al soporte este se imprima previamente con EMUFAL o SOPRADERE. Una vez seco, se adhiere la lámina a fuego. · Se aplica fuego de manera homogénea posible (a mayor calor mayor retracción) a lo ancho de la lámina sin llegar al solape, que se realizarán posteriormente, ya que es importante que la temperatura sea igual en toda la zona. La aplicación de la llama debe de hacerse hasta la apertura del poro del film antiadherente. · Las láminas se disponen de manera que en un mismo punto no pueden coincidir más de tres láminas. · Los solapes se realizan a fuego, con una anchura mínima de 8 cm en los solapes longitudinales y mínimo 10 cm en los solapes transversales en sistemas monocapa), eliminando primero el mineral de la superficie para asegurar la adherencia. · En la solución bicapa, la membrana superior deberá estar totalmente adherida a la inferior y se colocará manteniendo el mismo sentido y de tal manera que el solape quede aproximadamente en la mitad de la lámina inferior. · La puesta en obra y definición de detalles se llevarán a cabo de acuerdo con los lineamientos de la norma UNE 104401:2013. · En conformidad con la norma EN 13707. Certificada con el marcado CE Nº0099/CPR/A85/008. · Sistema de Calidad aplicado de acuerdo a la ISO:9001
