# Soprema - Emufal Primer 5 Kg - EA 104231 - emulsión asfáltica de carácter aniónico

- Propiedad del archivo: CONSTRUNARIO
- Formato: FIEBDC-3/2012
- Programa: Construnario Versión 3.51
- Fecha de los precios: 16/01/2024
- Divisa: EUR

**00114183_SOP** kg Soprema - Emufal Primer 5 Kg - EA 104231 - emulsión asfáltica de carácter aniónico
Precio: 3.50
EMUFAL PRIMER es una emulsión asfáltica de carácter aniónico de base acuosa para imprimación y preparación de superficies. VENTAJAS · Idóneo para imprimar y preparar las superficies que vayan a impermeabilizarse con el fin de mejorar la adherencia de la lamina bituminosa con el soporte. · Fácilmente aplicable. · No contiene disolventes. Ideal para la preparación de superficies en lugares cerrados. · Adherencia incluso sobre superficies ligeramente húmedas. · Emulsión tipo EA según UNE 104231, no necesita diluirse con agua para ser aplicada. APLICACIÓN · Preparación de superficies en las que la impermeabilización vaya adherida. · Se puede usar tanto para la aplicación de las láminas bituminosas a fuego, como para laminas autoadhesivas (especial para sitios cerrados). Puesta en obra · El producto se aplica en frío, mediante brocha, rodillo o cepillo de pintor. Hay que agitar antes de usarlo. SOPORTE: La superficie donde se va a aplicar deberá estar limpia de polvo, materiales sueltos o mal adheridos, residuos grasos o antiadherentes y cualquier suciedad en general. · Puede aplicarse sobre superficies secas o ligeramente húmedas. En tiempo muy caluroso o en presencia de algunos desencofrantes, es recomendable humedecerlas previamente. · En caso de que existan huecos o coqueras, es conveniente regularizar previamente la superficie para asegurar un buen rendimiento. RENDIMIENTO: Depende de la rugosidad del soporte. En general, el rendimiento, si no se diluye el producto, puede oscilar entre 150 g/m² y 350 g/m². Normativa · Cumple con la norma UNE 104.231 (Emulsiones Tipo EA). · Sistema de Calidad de acuerdo a la ISO:9001 Código EAN: 8435288337685
