# Soprema - Sopralene Elite FP 5 Kg min - lámina bituminosa autoprotegida - gris

- Propiedad del archivo: CONSTRUNARIO
- Formato: FIEBDC-3/2012
- Programa: Construnario Versión 3.51
- Fecha de los precios: 16/01/2024
- Divisa: EUR

**00114188_GRE** m2 Soprema - Sopralene Elite FP 5 Kg min - lámina bituminosa autoprotegida - gris
Precio: 17.30
SOPRALENE ELITE FP 5 KG MIN es una lámina bituminosa autoprotegida, de betún elastóméro SBS, de muy alta calidad con flexibilidad a bajas temperaturas hasta =-25ºC, con armadura de fieltro de poliéster (FP) de altas prestaciones y acabado en film termo fusible de BOPP en la capa inferior y con acabado mineral en la cara exterior. VENTAJAS La armadura de no-tejido de fieltro de poliéster (FP) reforzado y estabilizado con fibra de vidrio, confiere a la lámina las mejores propiedades mecánicas: · Elevada resistencia a la tracción. · Máxima resistencia al punzonamiento (estático y dinámico). El mastico elastómero SBS con gran cantidad de polímero aporta a la lámina: · Resistencia a temperaturas extremas (-25ºC y 120ºC) · Excelente aplicación, en invierno como en verano. · Una excelente flexibilidad a bajas temperaturas, hasta-25ºC. · Excelente adherencia al soporte y en las soldaduras, lo que beneficia el comportamiento y acabado de la membrana aplicada. · Mejor recuperación elástica: menos “footprint” El film BOPP como acabado posibilita una aplicación más rápida: las células de aire que contiene el filma facilita su fusión. Garantía del producto de 15 años APLICACIÓN · Está especialmente recomendada en aplicaciones donde se requiera una alta resistencia al punzonamiento y máximas prestaciones mecánicas. · SOPRALENE ELITE FP 5 KG MIN se puede aplicar como lámina superior en sistema monocapa y bicapa en cubiertas no transitables sin protección, con diferentes pendientes. · SOPRALENE ELITE FP 5 KG MIN como lámina de terminación en membranas bicapa fijadas mecánicamente. · Como lámina superior o monocapa de la gama ELITE.
