# Soprema - Elastophene Elite FV 4 kg - lámina no auto protegida

- Propiedad del archivo: CONSTRUNARIO
- Formato: FIEBDC-3/2012
- Programa: Construnario Versión 3.51
- Fecha de los precios: 16/01/2024
- Divisa: EUR

**00115029_SOP** m2 Soprema - Elastophene Elite FV 4 kg - lámina no auto protegida
Precio: 13.15
Es una lámina no auto protegida, de betún elastómero SBS de muy alta calidad con flexibilidad a bajas temperaturas hasta =-25ºC, con armadura de fieltro de fibra de vidrio (FV) y acabado en film termo fusible de BOPP por ambas caras. Ventajas: La armadura de fieltro de fibra de vidrio (FV) de alta gramaje proporciona: · La máxima estabilidad dimensional al producto. · Fácil adaptabilidad. · Limita las deformaciones El mastico elastómero SBS con gran cantidad de polímero aporta a la lámina: · Resistencia a temperaturas extremas (-25ºC y 120ºC) · Excelente aplicación, en invierno como en verano. · Una excelente flexibilidad a bajas temperaturas, hasta -25ºC. · Excelente adherencia al soporte y en las soldaduras, lo que beneficia el comportamiento y acabado de la membrana aplicada. · Mejor recuperación elástica: menos “footprint” El film BOPP como acabado posibilita una aplicación más rápida: las células de aire que contiene el filma facilita su fusión. Garantía del producto de 15 años Aplicación: · ELASTOPHENE ELITE FV 4 KG se puede aplicar en sistema bicapa en cubiertas no transitables y transitables para uso peatonal y vehicular, con protección pesada. · ELASTOPHENE ELITE FV 4 KG suele aplicarse como lámina inferior para dar estabilidad a la membrana bicapa tanto en cubiertas como en estructuras de obra civil. · Como lámina inferior de la gama ELITE. PUESTA EN OBRA Soporte: Debe presentar una superficie seca, firme, regular, limpia y libre de materiales sueltos. Aplicación: · Se puede aplicar totalmente adherido, semiadherido o flotante. Para adherir la lámina al soporte este se imprima previamente con EMUFAL o SOPRADÈRE. Una vez seco, se adhiere la lámina a fuego. · Se aplica fuego de manera homogénea posible (a mayor calor mayor retracción) a lo ancho de la lámina sin llegar al solape, que se realizarán posteriormente, ya que es importante que la temperatura sea igual en toda la zona. La aplicación de la llama debe de hacerse hasta la apertura del poro del film antiadherente. · Las láminas se disponen de manera que en un mismo punto no pueden coincidir más de tres láminas. · Los solapes se realizan a fuego, con una anchura mínima de 8 cm. · En la solución bicapa, la membrana superior deberá estar totalmente adherida a la inferior y se colocará manteniendo el mismo sentido y de tal manera que el solape quede aproximadamente en la mitad de la lámina inferior. · La puesta en obra y definición de detalles se llevarán a cabo de acuerdo con los lineamientos de la norma UNE 104401:2013. · En conformidad con la norma EN 13707. Certificada con el marcado CE Nº 0099/CPR/A85/0087 · Sistema de Calidad aplicado de acuerdo a la ISO:9001 Código EAN: 8435288337890
