# Soprema - Sopralene Elite FM 5 Kg D-Tox - lámina bituminosa autoprotegida

- Propiedad del archivo: CONSTRUNARIO
- Formato: FIEBDC-3/2012
- Programa: Construnario Versión 3.51
- Fecha de los precios: 16/01/2024
- Divisa: EUR

**00115117-WHX** m2 Soprema - Sopralene Elite FM 5 Kg D-Tox - lámina bituminosa autoprotegida
Precio: 205.00
SOPRALENE ELITE FM 5 KG D-TOX es una lámina bituminosa autoprotegida, de betún elastómero SBS, de muy alta calidad con flexibilidad hasta =-25ºC, con armadura de fieltro de poliéster (FM) de altas prestaciones y acabado en film termo fusible de BOPP en la capa inferior y con acabado de gránulos blancos reflectantes y descontaminantes en la cara exterior. Descontaminación: Los gránulos blancos protegen mejor las membranas gracias a un recubrimiento D-TOX basado en dióxido de titanio (TiO2). El TiO2 tiene propiedades de autolimpieza y control de la contaminación atmosférica. Gracias a la combinación del dióxido de titanio y UV que recubren los gránulos D-TOX, se produce una reacción fotocatalítica que favorece la limpieza del aire. Sustancias contaminantes, como óxidos nitrógeno (NOX) presente en el aire (50 % de transportes terrestres y aéreos) se transforman en subproductos, evacuados después gracias al agua de lluvia. La eficiencia del proceso depende de las condiciones atmosféricas y la efectividad del recubrimiento D-TOX (TiO2). No se degrada con el tiempo, permite pues, una acción de descontaminación durante todo el ciclo de vida. Otros contaminantes en el aire (CO, H2S, SOX, etc.) también se benefician de esta reacción de descontaminación. Pruebas de calidad de descontaminación de la gama DTOX de acuerdo con la norma ISO 22197-1 del CRR (Centro de Investigación de Carreteras). Número de informe: RE-EP-010591-1 / 1678 Ventajas: D-TOX representa una variante única de la serie SOPRALENE ELITE, dotada en la parte superior de gránulos blancos reflectantes que; · El revestimiento D-TOX a base de dióxido de titanio (TiO2), aporta propiedades anticontaminantes del aire y limpiadoras. · Reflejan la luz del sol . · Reduce la temperatura de la cubierta y por consiguiente la del interior del edificio. · Producto de la gama COOLROOF de SOPREMA · Valor de emisión de 88 % y un SRI de 71%. La armadura de no-tejido de fieltro de poliéster (FM) reforzado y estabilizado con fibra de vidrio, confiere las mejores propiedades mecánicas para el uso en fijación mecánica (resistencia a la tracción, desgarro y punzonamiento (estático y dinámico). El mástico elastómero SBS con gran cantidad de polímero aporta a la lámina Excelente flexibilidad a bajas temperaturas (-25ºC), excelente adherencia (a soporte y soldadura) y recuperación elástica. Garantía del producto de 15 años Aplicación: · SOPRALENE ELITE FM 5 KG D-TOX se puede aplicar como lámina superior soldada en sistema monocapa y bicapa en cubiertas no transitables sin protección, con diferentes pendientes. · SOPRALENE ELITE FM 5 KG D-TOX como lámina monocapa en sistemas fijados mecánicamente. · Como lámina superior o monocapa de la gama ELITE. · En contacto con sustancias contaminantes, como el óxido nitrógeno (NOX) presentes en el aire El acabado D-TOX convierte en nitratos inofensivos evacuándose gracias al agua de lluvia. Puesta en obra Soporte: Debe presentar una superficie seca, firme, regular, limpia y libre de materiales sueltos. Aplicación: · En impermeabilización de cubiertas metálicas, se recomienda colocar la chapa con la parte de la greca de mayor superficie en la cara superior, para facilitar la colocación del aislamiento y la lámina. · Las láminas se disponen de manera que en un mismo punto no pueden coincidir más de tres láminas. · Los solapes se realizan a fuego, con una anchura mínima de 12 cm en los solapes longitudinales y transversales, eliminando primero el film de poliéster de la superficie mediante fuego y con la ayuda de un paletín para asegurar la adherencia de los másticos. · Se recomienda la utilización de fijaciones mecánicas con arandelas con una superficie mínima de 1600 mm2, con diámetro máximo de 5 cm en las circulares y con anchuras no superiores a 4 cm en las rectangulares. Las fijaciones deben tener una resistencia a la extracción estática igual o superior a 1260 N. Consultar el Anejo 2 del ETA Nº 06/0018. Se deberán calcular de acuerdo con la presión del viento para el emplazamiento, las condiciones del entorno y la normativa local. · La puesta en obra y definición de detalles se llevarán a cabo de acuerdo con los lineamientos de la norma UNE 104401:2013.
