# Lámina impermeabilizante auto protegida de betún elastómero SBS, Morteplas SBS FM 6 KG Min de Soprema

- Propiedad del archivo: CONSTRUNARIO
- Formato: FIEBDC-3/2012
- Programa: Construnario Versión 3.51
- Fecha de los precios: 16/01/2024
- Divisa: EUR

**00119618-GRE** m2 Lámina impermeabilizante auto protegida de betún elastómero SBS, Morteplas SBS FM 6 KG Min de Soprema
Precio: 17.20
Es una láminaimpermeabilizante auto protegida, de betún elastómero SBS, con armadura de fieltro malla de poliéster y fibra de vidrio (FM), con acabado mineral en la cara exterior y un film termo fusible en la inferior. DESCRIPCIÓN VENTAJAS El mastico elastómero SBS aporta a la lámina: · Una excelente plegabilidad a bajas temperaturas, favoreciendo la colocación en ambientes fríos. · Buena adherencia y seguridad en los solapes. · Limita las tensiones en la membrana impermeabilizante. La armadura de no-tejido de fieltro de poliéster (FM) reforzado y estabilizado, confiere a la lámina las mejores propiedades mecánicas: · Elevada resistencia a la tracción. · Máxima resistencia al punzonamiento (estático y dinámico). · Gran resistencia al desgarro. · Buena estabilidad dimensional. La aplicación con fijación mecánica ofrece: · Rapidez de ejecución. · Permite que la colocación no dependa tanto de la posibilidad de mal tiempo. · La membrana, al no estar adherida, admite los posibles movimientos del soporte. APLICACIÓN · Cubiertas sin protección pesada no transitables: aplicación en monocapa como lámina del sistema con fijación mecánica. Esta aplicación está especialmente recomendada para cubiertas Deck y rehabilitación. · Cubiertas sin protección pesada no transitables: aplicación en monocapa totalmente adherida · Técnicamente puede substituir a las láminas minerales con doble armadura (velo de vidrio y fieltro de poliéster) en impermeabilizaciones auto protegidas monocapa totalmente adheridas. PUESTA EN OBRA · SOPORTE: Debe presentar una superficie seca, firme, regular, limpia y libre de materiales sueltos. · En impermeabilización de cubiertas metálicas, se recomienda colocar la chapa con la parte de la greca de mayor superficie en la cara superior, para facilitar la colocación del aislamiento y la lámina. · Las láminas se disponen de manera que en un mismo punto no pueden coincidir más de tres láminas. · Los solapes se realizan a fuego, con una anchura mínima de 12 cm en los solapes longitudinales y transversales, eliminando primero el film de poliéster de la superficie mediante fuego y con la ayuda de un paletín para asegurar la adherencia de los másticos. · Se recomienda la utilización de fijaciones mecánicas con arandelas con una superficie mínima de 1600 mm2, con diámetro máximo de 5 cm en las circulares y con anchuras no superiores a 4 cm en las rectangulares. Las fijaciones deben tener una resistencia a laextracción estática igual o superior a 1260 N. Consultar el Anejo 2 del ETA Nº 06/0018 donde se incluyen una serie de fijaciones que cumplen con las exigencias. Se deberán calcular de acuerdo con la presión del viento para el emplazamiento, las condiciones del entorno y la normativa local. · La puesta en obra y definición de detalles se llevarán a cabo de acuerdo con los lineamientos de la norma UNE 104401:2013.
