# Soprema - Sopralene Elite FP 6 Kg D-TOX - lámina bituminosa autoprotegida

- Propiedad del archivo: CONSTRUNARIO
- Formato: FIEBDC-3/2012
- Programa: Construnario Versión 3.51
- Fecha de los precios: 16/01/2024
- Divisa: EUR

**00152434_VHX** m2 Soprema - Sopralene Elite FP 6 Kg D-TOX - lámina bituminosa autoprotegida
Precio: 21.40
Es una lámina bituminosa autoprotegida, de betún elastómero SBS, de muy alta calidad con flexibilidad hasta =-25ºC, con armadura de fieltro de poliéster (FP) de altas prestaciones y acabado en film termo fusible de BOPP en la capa inferior y con acabado de gránulos blancos reflectantes y descontaminantes en la cara exterior.
