# Espuma de poliuretano monocomponente Alsan Foam UNI PC750G de Soprema

- Propiedad del archivo: CONSTRUNARIO
- Formato: FIEBDC-3/2012
- Programa: Construnario Versión 3.51
- Fecha de los precios: 16/01/2024
- Divisa: EUR

**00153058_SOP** u Espuma de poliuretano monocomponente Alsan Foam UNI PC750G de Soprema
Precio: 10.40
Alsan Foam UNI es una espuma de poliuretano monocomponente que cura con la humedad. Es una espuma multipropósito que proporciona aislamiento térmico y acústico. Posee una excelente adhesión a los materiales de construcción más típicos como materiales de cemento ladrillo, madera, aluminio, chapa de hierro galvanizado y pintado. Es adecuado para aplicaciones en interiores y exteriores.
