# Soporte para paneles fotovoltaicos Soprasolar Fix Evo Tilt TPO de Soprema

- Propiedad del archivo: CONSTRUNARIO
- Formato: FIEBDC-3/2012
- Programa: Construnario Versión 3.51
- Fecha de los precios: 16/01/2024
- Divisa: EUR

**00153334_SOP** u Soporte para paneles fotovoltaicos Soprasolar Fix Evo Tilt TPO de Soprema
Precio: 42.80
El SOPORTE SOPRASOLAR FIX EVO TPO está compuesto por un soportes ajustable en altura de poliamida, cargado con fibra de vidrio fijada mecánicamente a una PLACA SOPRASOLAR Permite realizar la unión entre los módulos fotovoltaicos y el revestimiento de estanqueidad sin perforarlo. PUESTA EN OBRA El almacenamiento de los SOPORTES SOPRASOLAR FIX EVO debe realizarse sobre un soporte plano al abrigo de las inclemencias del tiempo y de las variaciones importantes de temperatura. El SOPORTES SOPRASOLAR FIX EVO se aplica según las recomendaciones del manual de montaje SOPRASOLAR FIX EVO entregado por Soprasolar.
