# Soprema - Flexocol TPO - adhesivo de contacto listo para el uso

- Propiedad del archivo: CONSTRUNARIO
- Formato: FIEBDC-3/2012
- Programa: Construnario Versión 3.51
- Fecha de los precios: 16/01/2024
- Divisa: EUR

**00153700_SOP** u Soprema - Flexocol TPO - adhesivo de contacto listo para el uso
Precio: 178.10
Es un adhesivo de contacto listo para el uso, inflamable Aplicación: El adhesivo FLEXOCOL TPO se utiliza para la unión de las membranas de impermeabilización de poliolefina FLAGON TPO en las superficies verticales. Puesta en obra • La superficie del soporte debe estar limpio y libres de impurezas. • El adhesivo FLEXOCOL TPO se debe extender y nivelar utilizando un cepillo de dientes o rodillo u otra herramienta similar aplicando en toda la superficie de las dos caras a adherir. • Después de verificar el estado de adherencia, se ejerce sobre ellas una presión con el rodillo de caucho o metálico. • La adhesión es inmediata mientras que el nivel de adherencia máxima se obtiene en varios días. • Las herramientas se pueden limpiar con acetona. INTRUCCIONES ESPECÍFICAS: • No utilice para la unión de poliestireno CONSUMO: Aplicar como mínimo alrededor de 500 gr/m² sobre toda la superficie de las dos caras a pegar. Las cantidades son siempre puramente indicativas y deberán ser evaluadas teniendo en cuenta la situación específica en que se encontrara en el lugar de trabajo. Normativa Certificación de sistema de calidad UNI EN ISO 9001 (Sistema de Calidad de la empresa) y UNI EN ISO 14001 (Sistema Ambiental). Código EAN: 3434550461276
