# Draini vertical BTM 75 L 400 PEHD de Soprema. Ø 75 mm

- Propiedad del archivo: CONSTRUNARIO
- Formato: FIEBDC-3/2012
- Programa: Construnario Versión 3.51
- Fecha de los precios: 16/01/2024
- Divisa: EUR

**00153888_SOP** u Draini vertical BTM 75 L 400 PEHD de Soprema. Ø 75 mm
Precio: 46.45
Desagüe para cubierta
