# Draini vertical BTM 110 L 400 PEHD de Soprema. Ø 110 mm

- Propiedad del archivo: CONSTRUNARIO
- Formato: FIEBDC-3/2012
- Programa: Construnario Versión 3.51
- Fecha de los precios: 16/01/2024
- Divisa: EUR

**00153890_SOP** u Draini vertical BTM 110 L 400 PEHD de Soprema. Ø 110 mm
Precio: 56.20
Desagüe para cubierta
