# Soprema - Lámina insonorizante TECSOUND®SYGEO

- Propiedad del archivo: CONSTRUNARIO
- Formato: FIEBDC-3/2012
- Programa: Construnario Versión 3.51
- Fecha de los precios: 16/01/2024
- Divisa: EUR

**00155138_SOP** m2 Soprema - Lámina insonorizante TECSOUND®SYGEO
Precio: 23.95
La lámina insonorizante TECSOUND®SYGEO es el aislamiento acústico idóneo para mejorar el aislamiento a ruido aéreo de tabiquería ligera en rehabilitación. TECSOUND® SYGEO es una lámina sintética, sin asfalto, de alta densidad y elevada elasticidad, en formato autoadhesivo por una cara, para su aplicación directa sobre placa de yeso laminado, y un tejido no tejido de poliéster por la otra cara que permite la aplicación directa mediante pasta de agarre.
