# Lámina de betún modificado autoadhesivo, Edilstick 2 mm PP/RAND de Soprema

- Propiedad del archivo: CONSTRUNARIO
- Formato: FIEBDC-3/2012
- Programa: Construnario Versión 3.51
- Fecha de los precios: 16/01/2024
- Divisa: EUR

**00157955_SOP** m2 Lámina de betún modificado autoadhesivo, Edilstick 2 mm PP/RAND de Soprema
Precio: 10.90
Es una lámina asfáltica autoadhesiva, fabricada por impregnación de la armadura con bitumen destilado modificado con polímeros termoplásticos elastoméricos de última generación, que le proporcionan unas características superiores y gran adherencia. Está acabada, en su cara superior, con un film de polipropileno, y en su cara inferior con un film siliconado antiadhesivo fácilmente extraíble. DESCRIPCIÓN VENTAJAS ? Las altas prestaciones de adherencia del mastico permite su aplicacion sin llama ? Maxima simplicidad de colocacion: se aplica de forma rapida, limpia, y sin necesidad de herramientas especiales. ? Adhesion sencilla al substrato previa aplicacion de una imprimacion asfaltica. ? Los solapes se realizan por simple contacto y presion. ? Seguridad en la aplicacion; minimo riesgo de incendio porque no se usa fuego. ? Sus prestaciones mecanicas y su estabilidad termo dinamica permite su uso en cualquier ambiente y circunstancia donde sea necesaria una barrera contra la humedad. APLICACION ? Esta particularmente disenada para colocar como primera capa y/o en sistemas multicapa, con laminas similares; es apropiada donde no es posible la aplicacion con llama por temas de seguridad. ? Se utiliza especialmente como barrera de vapor. ? Puede aplicarse en cubiertas planas, inclinadas, soportes discontinuos, bajo suelos de hormigon o baldosa amorterada, barrera de anticapilaridad. ? Puede aplicarse sobre cualquier tipo de soporte, (hormigon, ceramica, acero, madera, panel celular, membranas, etc.). PUESTA EN OBRA PUESTA EN OBRA SOPORTE: La superficie donde se va a aplicar debera estar limpia de polvo, materiales sueltos o mal adheridos, residuos grasos o antiadherentes y cualquier suciedad en general. La presencia de cantos vivos y objetos punzantes deben ser evitados. Se podra aplicar sobre soportes de hormigon, madera y chapa grecada; sobre otras superficies se debera realizar una prueba de adherencia. IMPRIMACION: ? Para favorecer la adherencia de la lamina, se aplicara EMUFAL o SOPRADERE sobre el soporte, dejando secar completamente, aproximadamente 24 horas. En superficies muy lisas y cohesionadas: superficies metalicas, plasticas, madera maciza; puede no ser necesaria la imprimacion. Se recomienda hacer una prueba previa para confirmar la adherencia.
