# Soprema - Elastophene Elite FM 3 kg - lámina no auto protegida

- Propiedad del archivo: CONSTRUNARIO
- Formato: FIEBDC-3/2012
- Programa: Construnario Versión 3.51
- Fecha de los precios: 16/01/2024
- Divisa: EUR

**00158834_SOP** m2 Soprema - Elastophene Elite FM 3 kg - lámina no auto protegida
Precio: 12.10
SOPRALENE ELITE FM 3 KG es una lámina no auto protegida, de betún elastómero SBS de muy alta calidad con flexibilidad a bajas temperaturas hasta =-25ºC, con armadura de fieltro de poliéster (FM) de altas prestaciones y acabado en film termo fusible de BOPP por ambas caras.
