# Soprema - Fijación PTH 70

- Propiedad del archivo: CONSTRUNARIO
- Formato: FIEBDC-3/2012
- Programa: Construnario Versión 3.51
- Fecha de los precios: 16/01/2024
- Divisa: EUR

**00158851_SOP** u Soprema - Fijación PTH 70
Precio: 0.15
Espiga fabricada en polipropileno con clavo de polipropileno reforzado con fibra de vidrio Descripción FIJACIÓN PTH espiga fabricada en polipropileno con clavo de polipropileno reforzado con fibra de vidrio, para la fijación mecánica de todo tipo de aislamientos térmicos y acústicos a paredes, techos, en cualquier soporte de obra Ventajas · Con clavo expansionante que asegura la fijación · Facilidad y rapidez de instalación · Diferentes longitudes de espiga con el mismo diámetro Aplicación · Elegir la longitud de la fijación de acuerdo con el espesor de aislamiento (ver tabla) · Hacer un taladro de 10 mm de diámetro y profundidad de acuerdo a la tabla. · Colocar la fijación en el taladro y con la ayuda de un martillo golpear el la arandela y una vez posicionada golpear el clavo hasta asegurar Puesta en obra *Soportes admisibles: (A) Hormigón estandarizado C12/15 - C16/20 – C50/60 según EN 206-1 (B) Ladrillo sólido min 20 MPa según EN 771-1 (B) Ladrillo sólido sílico –calcáreo min 20 MPa según DIN 106 (EN 771-2) (C) Ladrillo hueco sílico –calcáreo min 12 MPa según DIN 106 (EN 771-2) (C) Ladrillo cerámico perforado min 12 MPa según DIN 105 (EN 771-1) (D) Bloque hueco de hormigón aligerado min 2 MPa según DIN 18151 (EN 771-3) (D) Bloque sólido de hormigón aligerado min 20 MPa según EN 771-3 (E) Bloque hormigón aireado en autoclave min 2 MPa según EN 771-4 Acondicionamiento Cajas de 250 unidades. Código EAN: 8435288330143
