# Soprema - Flexocol PVC - material adhesivo de base elastomérica - 20l

- Propiedad del archivo: CONSTRUNARIO
- Formato: FIEBDC-3/2012
- Programa: Construnario Versión 3.51
- Fecha de los precios: 16/01/2024
- Divisa: EUR

**00159146_SOP** u Soprema - Flexocol PVC - material adhesivo de base elastomérica - 20l
Precio: 310.85
Material adhesivo de base elastomérica en solución disolvente, monocomponente, líquido de baja viscosidad y resistente al agua. Descripción Ventajas: • Adhesivo especial para paramentos verticales con membranas de PVC-P. Aplicación: El adhesivo FLEXOCOL PVC se utiliza para la unión de las membranas impermeabilizantes FLAGON PVC con superficies verticales. Puesta en obra • La superficie del soporte deben estar limpios y libres de impurezas. • El adhesivo FLEXOCOL PVC se extiende y se nivela utilizando un cepillo de dientes o rodillo u otra herramienta similar aplicando en toda la superficie de las dos caras a adherir. • Después de verificar el estado de rigidez, por las dos capas se ejercen sobre ellas una presión con el metal o el rodillo de caucho. • El alcance de la adhesión es inmediata mientras que el nivel máximo se obtiene en varios días. • Las herramientas se pueden limpiar con acetona. INSTRUCCIONES ESPECÍFICAS • No utilice para la unión de poliestirenos. • No aplicar sobre soporte húmedo. • Con una temperatura inferior a 10 ºC facilitar la evaporación del disolvente con aire caliente. CONSUMO Aplicar como mínimo alrededor de 500 gr/m² sobre toda la superficie de las dos caras a pegar. Las cantidades son siempre puramente indicativas y deberán ser evaluadas teniendo en cuenta la situación específica que se encontrara en el lugar de trabajo. Normativa UNI EN ISO 9001 (Sistema de Calidad de la empresa) y UNI EN ISO 14001 (Sistema Ambiental) la certificación del sistema de calidad. Código EAN: 3434550156677
